# EDIFICIO IACTECH FASE I

- Propiedad del archivo: SOFT S.A.
- Formato: FIEBDC-3/2002
- Programa: Presto 8.6
- Fecha de los precios: 11/08/2014
- Divisa: EUR
- Código: ARRPRE0 (08/02/2008)
Importe: 871386

## 01 MOVIMIENTO DE TIERRAS
Importe: 160387.26

### 01.01 EXCAVACIONES
Importe: 133865.08

**01.01.01** m² Desbroce y limpieza medios mecánicos.
5544 m² × 1.61 = 8925.84
Desbroce y limpieza de terrenos con medios mecánicos, hasta 20 cm, con carga sobre camión, sin transporte. La medición se hará sobre perfil. Según proyecto, CTE y normativa de aplicación.

| Código | Ud | Descripción | Rendimiento | Precio | Importe |
|---|---|---|---|---|---|
| M01A0030 | h | Peón (mano de obra; 05/11/2014) | 0.027 | 13.16 | 0.36 |
| QAA0010 | h | Traxcavator Caterp. 955 (maquinaria) | 0.03 | 40 | 1.20 |
| %0.03 | % | Costes indirectos | 3 % | 1.56 | 0.05 |
|  |  | Total |  |  | 1.61 |

| Medición | Uds. | Largo | Ancho | Parcial |
|---|---|---|---|---|
| PARCELA | 1 | 136 | 29 | 3944.00 |
|  | 1 | 80 | 20 | 1600.00 |
| Total |  |  |  | 5544 |

**01.01.02** m³ Excav. mecánica a cielo abierto terreno compacto.
5572.5 m³ × 2.87 = 15993.08
Excavación mecánica a cielo abierto en terreno compacto (limos, arcillas, gravas, escorias sueltas...), por bataches si fuera necesario, con carga sobre camión, sin transporte. La medición se hará sobre perfil. Según proyecto, CTE y normativa de aplicación.

| Código | Ud | Descripción | Rendimiento | Precio | Importe |
|---|---|---|---|---|---|
| M01A0030 | h | Peón | 0.03 | 13.16 | 0.39 |
| QAA0010 | h | Traxcavator Caterp. 955 | 0.06 | 40 | 2.40 |
| %0.03 | % | Costes indirectos | 3 % | 2.79 | 0.08 |
|  |  | Total |  |  | 2.87 |

| Medición | Uds. | Largo | Ancho | Alto | Parcial |
|---|---|---|---|---|---|
| COTA 375 | 1 | 77 | 29 | 1.5 | 3349.50 |
| COTA 374 | 1 | 57 | 39 | 1 | 2223.00 |
| Total |  |  |  |  | 5572.5 |

**01.01.03** m³ Excavación mecánica cielo abierto roca.
11135 m³ × 6.09 = 67812.15
Excavación mecánica a cielo abierto en roca (margas duras, escorias basálticas, basaltos...), por bataches si fuera necesario, con retroexcavadora con martillo rompedor, con extracción de tierras fuera de la excavación, carga sobre camión, sin transporte. La medición se hará sobre perfil. Según proyecto, CTE y normativa de aplicación.

| Código | Ud | Descripción | Rendimiento | Precio | Importe |
|---|---|---|---|---|---|
| M01A0030 | h | Peón | 0.075 | 13.16 | 0.99 |
| QAA0040 | h | Retroexcavadora M.F. c/martillo rompedor (maquinaria) | 0.15 | 32.8 | 4.92 |
| %0.03 | % | Costes indirectos | 3 % | 5.91 | 0.18 |
|  |  | Total |  |  | 6.09 |

| Medición | Uds. | Largo | Ancho | Alto | Parcial |
|---|---|---|---|---|---|
| COTA 375 | 1 | 77 | 29 | 2 | 4466.00 |
| COTA 374 | 1 | 57 | 39 | 3 | 6669.00 |
| Total |  |  |  |  | 11135 |

**01.01.04** m³ Excav. en zanjas, pozos cualquier terreno.
2756.88 m³ × 11.04 = 30435.96
Excavación en zanjas, pozos o cimientos, en todo tipo de terreno, con retroexcavadora con martillo rompedor, con extracción de tierras fuera de la excavación, carga sobre camión, sin transporte. La medición se hará sobre perfil. Según proyecto, CTE y normativa de aplicación.

| Código | Ud | Descripción | Rendimiento | Precio | Importe |
|---|---|---|---|---|---|
| M01A0030 | h | Peón | 0.15 | 13.16 | 1.97 |
| QAA0020 | h | Retroexcavadora M. F. con cazo. (maquinaria) | 0.15 | 25.52 | 3.83 |
| QAA0040 | h | Retroexcavadora M.F. c/martillo rompedor | 0.15 | 32.8 | 4.92 |
| %0.03 | % | Costes indirectos | 3 % | 10.72 | 0.32 |
|  |  | Total |  |  | 11.04 |

| Medición | Uds. | Largo | Ancho | Alto | Parcial |
|---|---|---|---|---|---|
| SANEAMIENTO |  |  |  |  |  |
| pluviales | 1 | 16 | 0.4 | 2 | 12.80 |
|  | 1 | 130 | 0.5 | 2 | 130.00 |
|  | 1 | 18 | 0.6 | 2 | 21.60 |
| fecales | 1 | 60 | 0.4 | 2 | 48.00 |
|  | 1 | 77 | 0.5 | 2 | 77.00 |
| ----------------------------- |  |  |  |  |  |
| CIMENTACIÓN |  |  |  |  |  |
| ZAPATAS AISLADAS |  |  |  |  |  |
| Z01 | 1 | 1.35 | 1.4 | 1.6 | 3.02 |
| Z02 | 1 | 1.35 | 1.85 | 1.6 | 4.00 |
| Z03 | 1 | 1.2 | 1.55 | 1.6 | 2.98 |
| Z04 | 1 | 1.2 | 1.65 | 1.6 | 3.17 |
| Z05 | 1 | 1.6 | 1.6 | 1.6 | 4.10 |
| Z06 | 1 | 1.3 | 1.75 | 1.6 | 3.64 |
| Z07 | 1 | 1.25 | 1.6 | 1.6 | 3.20 |
| Z08 | 1 | 1.95 | 2.8 | 1.6 | 8.74 |
| Z10 | 1 | 2.2 | 1.85 | 1.6 | 6.51 |
| Z11 | 1 | 2 | 2.85 | 1.6 | 9.12 |
| Z12 | 1 | 2.1 | 3 | 1.6 | 10.08 |
| Z13 | 1 | 1.8 | 1.35 | 1.6 | 3.89 |
| Z14 | 1 | 2.25 | 3.25 | 1.6 | 11.70 |
| Z15 | 1 | 1.8 | 2.8 | 1.6 | 8.06 |
| Z16 | 1 | 2.05 | 2.95 | 1.6 | 9.68 |
| Z17 | 1 | 1.7 | 2.45 | 1.6 | 6.66 |
| Z19 | 1 | 2.85 | 2.45 | 1.6 | 11.17 |
| Z20 | 1 | 1.85 | 1.25 | 1.6 | 3.70 |
| Z21 | 1 | 1.8 | 2.85 | 1.6 | 8.21 |
| Z22 | 1 | 1.3 | 1.55 | 1.6 | 3.22 |
| Z23 | 1 | 1.95 | 2.85 | 1.6 | 8.89 |
| Z24 | 1 | 1.7 | 1.25 | 1.6 | 3.40 |
| Z25 | 1 | 1.85 | 2.55 | 1.6 | 7.55 |
| Z26 | 1 | 1.3 | 1.6 | 1.6 | 3.33 |
| Z27 | 1 | 2.4 | 2.05 | 1.6 | 7.87 |
| Z29 | 1 | 1.65 | 2.45 | 1.6 | 6.47 |
| Z30 | 1 | 2 | 2.9 | 1.6 | 9.28 |
| Z31 | 1 | 1.55 | 1.95 | 1.6 | 4.84 |
| Z32 | 1 | 1.9 | 2.75 | 1.6 | 8.36 |
| Z33 | 1 | 1.5 | 1.85 | 1.6 | 4.44 |
| Z34 | 1 | 0.75 | 1 | 1.1 | 0.83 |
| Z35 | 1 | 0.75 | 1 | 1.1 | 0.83 |
| Z36 | 1 | 1.5 | 1.9 | 1.6 | 4.56 |
| Z37 | 1 | 2.35 | 3.4 | 1.6 | 12.78 |
| Z38 | 1 | 2.5 | 3.7 | 1.6 | 14.80 |
| Z39 | 1 | 2.8 | 3.55 | 1.6 | 15.90 |
| Z40 | 1 | 1.85 | 2.6 | 1.6 | 7.70 |
| Z41 | 1 | 2.1 | 2.7 | 1.6 | 9.07 |
| Z42 | 1 | 2.4 | 3.5 | 1.6 | 13.44 |
| Z43 | 1 | 2 | 2.6 | 1.6 | 8.32 |
| Z44 | 1 | 1.95 | 2.5 | 1.6 | 7.80 |
| Z45 | 1 | 1.2 | 1.6 | 1.1 | 2.11 |
| Z46 | 1 | 1.2 | 1.6 | 1.1 | 2.11 |
| Z47 | 1 | 1.4 | 1.7 | 1.6 | 3.81 |
| Z48 | 1 | 1.4 | 1.9 | 1.6 | 4.26 |
| Z49 | 1 | 1.6 | 1.95 | 1.6 | 4.99 |
| Z50 | 1 | 1.6 | 1.95 | 1.6 | 4.99 |
| Z51 | 1 | 2.3 | 2.9 | 1.6 | 10.67 |
| Z52 | 1 | 2.8 | 3.25 | 1.6 | 14.56 |
| Z53 | 1 | 3.3 | 2.25 | 1.6 | 11.88 |
| Z54 | 1 | 2.9 | 3.8 | 1.6 | 17.63 |
| Z55 | 1 | 2.15 | 2.7 | 1.6 | 9.29 |
| Z56 | 1 | 2.25 | 2.85 | 1.6 | 10.26 |
| Z57 | 1 | 1.2 | 1.85 | 1.1 | 2.44 |
| Z58 | 1 | 1.2 | 1.85 | 1.1 | 2.44 |
| Z59 | 1 | 1.85 | 2.45 | 1.6 | 7.25 |
| Z60 | 1 | 2.75 | 4.1 | 1.6 | 18.04 |
| Z61 | 1 | 2.25 | 3.35 | 1.6 | 12.06 |
| Z62 | 1 | 1.45 | 1.7 | 1.6 | 3.94 |
| Z63 | 1 | 1.4 | 1.9 | 1.6 | 4.26 |
| Z64 | 1 | 1.5 | 2.05 | 1.6 | 4.92 |
| Z65 | 1 | 1.8 | 2.2 | 1.6 | 6.34 |
| Z66 | 1 | 2.15 | 3 | 1.6 | 10.32 |
| Z67 | 1 | 2 | 1.35 | 1.6 | 4.32 |
| Z68 | 1 | 2 | 1.35 | 1.6 | 4.32 |
| Z69 | 1 | 1.2 | 1.6 | 1.1 | 2.11 |
| Z70 | 1 | 1.2 | 1.6 | 1.1 | 2.11 |
| Z71 | 1 | 1.95 | 1.35 | 1.6 | 4.21 |
| Z72 | 1 | 1.4 | 2.05 | 1.6 | 4.59 |
| Z73 | 1 | 2.35 | 3.4 | 1.6 | 12.78 |
| Z74 | 1 | 2.5 | 3.7 | 1.6 | 14.80 |
| Z75 | 1 | 2.8 | 3.85 | 1.6 | 17.25 |
| Z76 | 1 | 1.85 | 2.4 | 1.6 | 7.10 |
| Z77 | 1 | 2.2 | 3.2 | 1.6 | 11.26 |
| Z78 | 1 | 1.15 | 1.8 | 1.1 | 2.28 |
| Z79 | 1 | 1.15 | 1.8 | 1.1 | 2.28 |
| Z80 | 1 | 0.8 | 1.05 | 1.1 | 0.92 |
| Z81 | 1 | 0.8 | 1.05 | 1.1 | 0.92 |
| ZAPATAS MURO |  |  |  |  |  |
| M04 | 1 | 26.09 | 1.75 | 0.9 | 41.09 |
| M11 | 1 | 90.49 | 1.85 | 0.9 | 150.67 |
| M12 | 1 | 42.13 | 2.25 | 0.9 | 85.31 |
| M21 | 1 | 19.44 | 2.25 | 0.9 | 39.37 |
| M22 | 1 | 28.23 | 2.5 | 1.6 | 112.92 |
| M31 | 1 | 42.8 | 2.5 | 1.6 | 171.20 |
| M32 | 1 | 25.67 | 2.05 | 1.6 | 84.20 |
| M33 | 1 | 36.58 | 2.05 | 1.6 | 119.98 |
| M34 | 1 | 21.7 | 1.85 | 0.9 | 36.13 |
| M51 | 1 | 31.89 | 2.05 | 1.6 | 104.60 |
| M52 | 1 | 31.12 | 1.8 | 1.6 | 89.63 |
| M53 | 1 | 21.17 | 2.5 | 1.6 | 84.68 |
| DV1 | 1 | 11.25 | 1 | 0.9 | 10.13 |
| DV2 | 1 | 6.88 | 1 | 0.9 | 6.19 |
| DV3 | 1 | 5.9 | 1 | 0.9 | 5.31 |
| RIOSTRAS |  |  |  |  |  |
| V00083 | 4 | 3.5 | 0.5 | 1.05 | 7.35 |
| V00065 | 2 | 4.25 | 0.5 | 1.05 | 4.46 |
| V00085 | 3 | 3 | 0.5 | 1.05 | 4.73 |
| V00086 | 2 | 2.5 | 0.5 | 1.05 | 2.63 |
| V00088 | 2 | 6.4 | 0.5 | 1.05 | 6.72 |
| V00090 | 2 | 6.6 | 0.5 | 1.05 | 6.93 |
| V00092 | 2 | 6.3 | 0.5 | 1.05 | 6.62 |
| V00094 | 2 | 1.6 | 0.5 | 1.05 | 1.68 |
| V00067 | 6 | 2.5 | 0.5 | 1.05 | 7.88 |
| V00087 | 6 | 6.5 | 0.5 | 1.05 | 20.48 |
| V00114 | 6 | 3 | 0.5 | 1.05 | 9.45 |
| V00103 | 2 | 3.7 | 0.5 | 1.05 | 3.89 |
| V00079 | 2 | 3.3 | 0.5 | 1.05 | 3.47 |
| V00077 | 2 | 3 | 0.5 | 1.05 | 3.15 |
| V00059 | 2 | 2.85 | 0.5 | 1.05 | 2.99 |
| V00062 | 4 | 0.7 | 0.5 | 1.05 | 1.47 |
| V00082 | 4 | 1.05 | 0.5 | 1.05 | 2.21 |
| V00110 | 1 | 2.75 | 0.5 | 1.05 | 1.44 |
| V00104 | 4 | 1.8 | 0.5 | 1.05 | 3.78 |
| V00026 | 5 | 6.55 | 0.5 | 1.05 | 17.19 |
| V00042 | 5 | 5.3 | 0.5 | 1.05 | 13.91 |
| V00040 | 1 | 3.75 | 0.5 | 1.05 | 1.97 |
| V00049 | 1 | 3.9 | 0.5 | 1.05 | 2.05 |
| V00041 | 1 | 2.8 | 0.5 | 1.05 | 1.47 |
| V00037 | 1 | 6.2 | 0.5 | 1.05 | 3.26 |
| V00033 | 1 | 6.15 | 0.5 | 1.05 | 3.23 |
| V00031 | 2 | 3.5 | 0.5 | 1.05 | 3.68 |
| V00027 | 2 | 4.2 | 0.5 | 1.05 | 4.41 |
| V00023 | 4 | 8 | 0.5 | 1.05 | 16.80 |
| ASCENSOR |  |  |  |  |  |
|  | 1 | 4.5 | 4.5 | 3.9 | 78.98 |
| --------------------------- |  |  |  |  |  |
| HORMIGÓN CICLÓPEO |  |  |  |  |  |
| ASCENSOR |  |  |  |  |  |
| fórmula: 0.1 | 1 | 4.5 | 4.5 | 9 | 18.23 |
| ZAPATAS AISLADAS |  |  |  |  |  |
| fórmula: 0.1 | 1 | 1.35 | 1.4 | 2.7 | 0.51 |
| fórmula: 0.1 | 1 | 1.35 | 1.85 | 2.7 | 0.67 |
| fórmula: 0.1 | 1 | 1.2 | 1.55 | 3.1 | 0.58 |
| fórmula: 0.1 | 1 | 1.2 | 1.65 | 2.4 | 0.48 |
| fórmula: 0.1 | 1 | 1.6 | 1.6 | 3.2 | 0.82 |
| fórmula: 0.1 | 1 | 1.3 | 1.75 | 2.6 | 0.59 |
| fórmula: 0.1 | 1 | 1.25 | 1.6 | 2.5 | 0.50 |
| fórmula: 0.1 | 1 | 1.95 | 2.8 | 3.9 | 2.13 |
| fórmula: 0.1 | 1 | 2.2 | 1.85 | 3.7 | 1.51 |
| fórmula: 0.1 | 1 | 2 | 2.85 | 4 | 2.28 |
| fórmula: 0.1 | 1 | 2.1 | 3 | 4.2 | 2.65 |
| fórmula: 0.1 | 1 | 1.8 | 1.35 | 2.7 | 0.66 |
| fórmula: 0.1 | 1 | 2.25 | 3.25 | 4.5 | 3.29 |
| fórmula: 0.1 | 1 | 1.8 | 2.8 | 3.6 | 1.81 |
| fórmula: 0.1 | 1 | 2.05 | 2.95 | 4.1 | 2.48 |
| fórmula: 0.1 | 1 | 1.7 | 2.45 | 3.4 | 1.42 |
| fórmula: 0.1 | 1 | 2.85 | 2.45 | 4.9 | 3.42 |
| fórmula: 0.1 | 1 | 1.85 | 1.25 | 2.5 | 0.58 |
| fórmula: 0.1 | 1 | 1.8 | 2.85 | 3.6 | 1.85 |
| fórmula: 0.1 | 1 | 1.3 | 1.55 | 2.6 | 0.52 |
| fórmula: 0.1 | 1 | 1.95 | 2.85 | 3.9 | 2.17 |
| fórmula: 0.1 | 1 | 1.7 | 1.25 | 2.5 | 0.53 |
| fórmula: 0.1 | 1 | 1.85 | 2.55 | 3.7 | 1.75 |
| fórmula: 0.1 | 1 | 1.3 | 1.6 | 2.6 | 0.54 |
| fórmula: 0.1 | 1 | 2.4 | 2.05 | 4.1 | 2.02 |
| fórmula: 0.1 | 1 | 1.65 | 2.45 | 3.3 | 1.33 |
| fórmula: 0.1 | 1 | 2 | 2.9 | 4 | 2.32 |
| fórmula: 0.1 | 1 | 1.55 | 1.95 | 3.1 | 0.94 |
| fórmula: 0.1 | 1 | 1.9 | 2.75 | 3.8 | 1.99 |
| fórmula: 0.1 | 1 | 1.5 | 1.85 | 3 | 0.83 |
| fórmula: 0.1 | 1 | 0.75 | 1 | 1.5 | 0.11 |
| fórmula: 0.1 | 1 | 0.75 | 1 | 1.5 | 0.11 |
| fórmula: 0.1 | 1 | 1.5 | 1.9 | 3 | 0.86 |
| fórmula: 0.1 | 1 | 2.35 | 3.4 | 4.7 | 3.76 |
| fórmula: 0.1 | 1 | 2.5 | 3.7 | 5 | 4.63 |
| fórmula: 0.1 | 1 | 2.8 | 3.55 | 5.6 | 5.57 |
| fórmula: 0.1 | 1 | 1.85 | 2.6 | 3.7 | 1.78 |
| fórmula: 0.1 | 1 | 2.1 | 2.7 | 2.4 | 1.36 |
| fórmula: 0.1 | 1 | 2.4 | 3.5 | 4.8 | 4.03 |
| fórmula: 0.1 | 1 | 2 | 2.6 | 4 | 2.08 |
| fórmula: 0.1 | 1 | 1.95 | 2.5 | 3.9 | 1.90 |
| fórmula: 0.1 | 1 | 1.2 | 1.6 | 2.4 | 0.46 |
| fórmula: 0.1 | 1 | 1.2 | 1.6 | 2.4 | 0.46 |
| fórmula: 0.1 | 1 | 1.4 | 1.7 | 2.8 | 0.67 |
| fórmula: 0.1 | 1 | 1.4 | 1.9 | 2.8 | 0.74 |
| fórmula: 0.1 | 1 | 1.6 | 1.95 | 3.2 | 1.00 |
| fórmula: 0.1 | 1 | 1.6 | 1.95 | 3.2 | 1.00 |
| fórmula: 0.1 | 1 | 2.3 | 2.9 | 4.3 | 2.87 |
| fórmula: 0.1 | 1 | 2.8 | 3.25 | 5.6 | 5.10 |
| fórmula: 0.1 | 1 | 3.3 | 2.25 | 4.5 | 3.34 |
| fórmula: 0.1 | 1 | 2.9 | 3.8 | 5.8 | 6.39 |
| fórmula: 0.1 | 1 | 2.15 | 2.7 | 4.3 | 2.50 |
| fórmula: 0.1 | 1 | 2.25 | 2.85 | 4.5 | 2.89 |
| fórmula: 0.1 | 1 | 1.2 | 1.85 | 2.4 | 0.53 |
| fórmula: 0.1 | 1 | 1.2 | 1.85 | 2.4 | 0.53 |
| fórmula: 0.1 | 1 | 1.85 | 2.45 | 3.7 | 1.68 |
| fórmula: 0.1 | 1 | 2.75 | 4.1 | 5.5 | 6.20 |
| fórmula: 0.1 | 1 | 2.25 | 3.35 | 4.5 | 3.39 |
| fórmula: 0.1 | 1 | 1.45 | 1.7 | 2.9 | 0.71 |
| fórmula: 0.1 | 1 | 1.4 | 1.9 | 2.8 | 0.74 |
| fórmula: 0.1 | 1 | 1.5 | 2.05 | 3 | 0.92 |
| fórmula: 0.1 | 1 | 1.8 | 2.2 | 3.6 | 1.43 |
| fórmula: 0.1 | 1 | 2.15 | 3 | 4.3 | 2.77 |
| fórmula: 0.1 | 1 | 2 | 1.35 | 2.7 | 0.73 |
| fórmula: 0.1 | 1 | 2 | 1.35 | 2.7 | 0.73 |
| fórmula: 0.1 | 1 | 1.2 | 1.6 | 2.4 | 0.46 |
| fórmula: 0.1 | 1 | 1.2 | 1.6 | 2.4 | 0.46 |
| fórmula: 0.1 | 1 | 1.95 | 1.35 | 2.7 | 0.71 |
| fórmula: 0.1 | 1 | 1.4 | 2.05 | 2.8 | 0.80 |
| fórmula: 0.1 | 1 | 2.35 | 3.4 | 4.7 | 3.76 |
| fórmula: 0.1 | 1 | 2.5 | 3.7 | 5 | 4.63 |
| fórmula: 0.1 | 1 | 2.8 | 3.85 | 5.6 | 6.04 |
| fórmula: 0.1 | 1 | 1.85 | 2.4 | 3.7 | 1.64 |
| fórmula: 0.1 | 1 | 2.2 | 3.2 | 4.4 | 3.10 |
| fórmula: 0.1 | 1 | 1.15 | 1.8 | 2.3 | 0.48 |
| fórmula: 0.1 | 1 | 1.15 | 1.8 | 2.3 | 0.48 |
| fórmula: 0.1 | 1 | 0.8 | 1.05 | 1.6 | 0.13 |
| fórmula: 0.1 | 1 | 0.8 | 1.05 | 1.6 | 0.13 |
| ZAPATAS DE MURO |  |  |  |  |  |
| fórmula: 0.1 | 1 | 26.09 | 1.75 | 3.5 | 15.98 |
| fórmula: 0.1 | 1 | 90.49 | 1.85 | 3.7 | 61.94 |
| fórmula: 0.1 | 1 | 42.13 | 2.25 | 4.5 | 42.66 |
| fórmula: 0.1 | 1 | 19.44 | 2.25 | 4.5 | 19.68 |
| fórmula: 0.1 | 1 | 28.23 | 2.5 | 5 | 35.29 |
| fórmula: 0.1 | 1 | 42.8 | 2.5 | 5 | 53.50 |
| fórmula: 0.1 | 1 | 25.67 | 2.05 | 4.1 | 21.58 |
| fórmula: 0.1 | 1 | 36.58 | 2.05 | 4.1 | 30.75 |
| fórmula: 0.1 | 1 | 21.7 | 1.85 | 3.7 | 14.85 |
| fórmula: 0.1 | 1 | 31.89 | 2.05 | 4.1 | 26.80 |
| fórmula: 0.1 | 1 | 31.12 | 1.8 | 3.6 | 20.17 |
| fórmula: 0.1 | 1 | 21.17 | 2.5 | 5 | 26.46 |
| fórmula: 0.1 | 1 | 11.25 | 1 | 2 | 2.25 |
| fórmula: 0.1 | 1 | 6.88 | 1 | 2 | 1.38 |
| fórmula: 0.1 | 1 | 5.9 | 1 | 2 | 1.18 |
| Total |  |  |  |  | 2756.88 |

**01.01.05** m³ Carga mecánica para transporte tierras vertedero
20573.18 m³ × 0.52 = 10698.05
Carga mecánica y transporte de tierras a vertedero (incluido en gestión de residuos), con camión de 18 Tn, con un recorrido máximo de 15 Km. Medición de obra según excavación. Según proyecto, CTE y normativa de aplicación.

| Código | Ud | Descripción | Rendimiento | Precio | Importe |
|---|---|---|---|---|---|
| QAA0070 | h | Pala cargadora Caterp 930 (maquinaria) | 0.015 | 33.13 | 0.50 |
| %0.03 | % | Costes indirectos | 3 % | 0.50 | 0.02 |
|  |  | Total |  |  | 0.52 |

| Medición | Uds. | Largo | Alto | Parcial |
|---|---|---|---|---|
| DESBROCE | 1 | 5544 | 0.2 | 1108.80 |
| EXCAVACIÓN 1 | 1 | 5572.5 |  | 5572.50 |
| EXCAVACIÓN 2 | 1 | 11135 |  | 11135.00 |
| ZANJAS Y POZOS | 1 | 2756.88 |  | 2756.88 |
| Total |  |  |  | 20573.18 |

### 01.02 RELLENOS
Importe: 26522.18

**01.02.01** m³ Relleno trasdós de muros material de excavación.
426 m³ × 4.5 = 1917.00
Relleno de trasdós de muros de contención con material procedente de la excavación, compactado por capas de 30 cm, al proctor modificado del 95 %, incluso riego. Según proyecto, CTE y normativa de aplicación.

| Código | Ud | Descripción | Rendimiento | Precio | Importe |
|---|---|---|---|---|---|
| M01A0030 | h | Peón | 0.05 | 13.16 | 0.66 |
| QAA0010 | h | Traxcavator Caterp. 955 | 0.05 | 40 | 2.00 |
| QBD0010 | h | Bandeja vibrante Vibromat con operario (maquinaria) | 0.08 | 18.22 | 1.46 |
| E01E0010 | m³ | Agua (material) | 0.2 | 1.26 | 0.25 |
| %0.03 | % | Costes indirectos | 3 % | 4.37 | 0.13 |
|  |  | Total |  |  | 4.5 |

| Medición | Uds. | Largo | Ancho | Alto | Parcial |
|---|---|---|---|---|---|
| RAMPA | 1 | 33 | 2.4 | 1.5 | 118.80 |
|  | 1 | 64 | 2.4 | 2 | 307.20 |
| Total |  |  |  |  | 426 |

**01.02.02** m³ Relleno de trasdós de muros con picón.
1077 m³ × 20.34 = 21906.18
Relleno de trasdós de muros de contención con picón, compactado por capas de 30 cm, al proctor modificado del 95 %, incluso riego. Según proyecto, CTE y normativa de aplicación.

| Código | Ud | Descripción | Rendimiento | Precio | Importe |
|---|---|---|---|---|---|
| M01A0030 | h | Peón | 0.03 | 13.16 | 0.39 |
| QAA0010 | h | Traxcavator Caterp. 955 | 0.03 | 40 | 1.20 |
| QBD0010 | h | Bandeja vibrante Vibromat con operario | 0.08 | 18.22 | 1.46 |
| E01E0010 | m³ | Agua | 0.2 | 1.26 | 0.25 |
| E01CD0030 | m³ | Picón de relleno, garbancillo grueso (trasdós de muros, jardines...) (material) | 1.3 | 12.65 | 16.45 |
| %0.03 | % | Costes indirectos | 3 % | 19.75 | 0.59 |
|  |  | Total |  |  | 20.34 |

| Medición | Uds. | Largo | Ancho | Alto | Parcial |
|---|---|---|---|---|---|
| PERÍMETRO |  |  |  |  |  |
| norte | 1 | 21 | 0.6 | 4.8 | 60.48 |
|  | 1 | 29 | 0.6 | 4.8 | 83.52 |
| oeste | 1 | 70 | 0.6 | 4.8 | 201.60 |
|  | 1 | 60 | 0.6 | 3.7 | 133.20 |
| sur | 1 | 28 | 0.6 | 3.7 | 62.16 |
| este | 1 | 135 | 0.6 | 3.7 | 299.70 |
| RAMPA |  |  |  |  |  |
| INTERIOR |  |  |  |  |  |
| oeste | 1 | 33 | 0.6 | 1.9 | 37.62 |
|  | 1 | 54 | 0.6 | 2.4 | 77.76 |
| este | 1 | 84 | 0.6 | 2.4 | 120.96 |
| Total |  |  |  |  | 1077 |

**01.02.03** PA Reposición de infraestructuras afectadas (05/11/2014)
1 PA × 2699 = 2699.00
Partida alzada a justificar de reposición de infraestructuras afectadas por las excavaciones, tales como: aceras, caminos, mobiliario urbano o instalaciones.

| Código | Ud | Descripción | Rendimiento | Precio | Importe |
|---|---|---|---|---|---|
| M01A0010 | h | Oficial primera (mano de obra; 05/11/2014) | 100 | 13.83 | 1383.00 |
| M01A0030 | h | Peón | 100 | 13.16 | 1316.00 |
|  |  | Total |  |  | 2699 |

## 02 CIMENTACIÓN Y SANEAMIENTO (08/02/2008)
Importe: 664823.46

### 02.01 CONTENCIÓN PERIMETRAL (08/02/2008)
Importe: 16100.29

**02.01.01** Ml Micropilote 200 mm con armadura tubular (08/02/2008)
240.5 Ml × 48.99 = 11782.10
Ml. Micropilote de diámetro exterior D=200 mm, a ejecutar con armadura tubular de 127 mm de diámetro exterior y 9 mm de espesor, de acero de calidad N-80 con límite elástico fyk = 5500 kg/cm2, con continuidad estructural en toda su longitud o unión mediante manguito exterior y lechada de cemento de fck = 350 kg/cm2, perforado con aire. Incluye parte proporcional de todo tipo de medios de perforación, entubado, medios auxiliares, replanteos previos y limpieza del detritus de perforación, con transporte a vertedero, canon de vertido y adecuación de éste. Incluso estudio previo aprobado por la DF, desplazamiento y retirada de los equipos de ejecución, así como cualquier tiempo de parada de la maquinaria por procesos constructivos y excesos de lechada, cualquiera que sea su volumen, y armadura suplementaria por encima de la plataforma de perforación de 30 cm de longitud, completamente terminado, s/EHE-08 y C.T.E. DB SE y DB SE-C. Según proyecto, CTE y normativa de aplicación.

| Código | Ud | Descripción | Rendimiento | Precio | Importe |
|---|---|---|---|---|---|
| U30AE105 | Ud | Proyecto de contenc. terreno c/ microp. y anclaj, (08/02/2008) | 0.001 | 177.56 | 0.18 |
| M01A0010 | h | Oficial primera | 0.4 | 13.83 | 5.53 |
| M01A0030 | h | Peón | 0.2 | 13.16 | 2.63 |
| QAE0030 | m | Equipo pilotaje (alquiler) perfor y entub D=200 mm (maquinaria; 10/09/2014) | 1 | 8.59 | 8.59 |
| QAB0080 | m | Repercusión s/util transporte maquinaria (maquinaria; 10/09/2014) | 1 | 0.82 | 0.82 |
| QBB0010 | h | Compresor caudal 2,5 m³/m 2 martillos. (maquinaria) | 0.025 | 5.95 | 0.15 |
| A01B0010 | m³ | Pasta de cemento (03/07/2012) | 0.06 | 137.85 | 8.27 |
| U06JJ025D | Ml | Tubo acero S275J0 D=200mm.e=10mm. (material; 10/09/2014) | 1 | 21.39 | 21.39 |
| %0.03 | % | Costes indirectos | 3 % | 47.56 | 1.43 |
|  |  | Total |  |  | 48.99 |

| Medición | Uds. | Alto | Parcial |
|---|---|---|---|
| CONTENCIÓN PERIMETRAL |  |  |  |
| norte | 37 | 6.5 | 240.50 |
| Total |  |  | 240.5 |

**02.01.02** M3 Descabezado de micropilotes (08/02/2008)
0.78 M3 × 90.84 = 70.86
M3. Descabezado de cabezas de pilotes de hormigón armado con compresor, i/limpieza y doblado de las armaduras según NTE-CPP-1, carga y transporte de escombro al vertedero. Según CTE/DB-SE-C. Según proyecto, CTE y normativa de aplicación.

| Código | Ud | Descripción | Rendimiento | Precio | Importe |
|---|---|---|---|---|---|
| M01A0030 | h | Peón | 5 | 13.16 | 65.80 |
| QBB0010 | h | Compresor caudal 2,5 m³/m 2 martillos. | 3 | 5.95 | 17.85 |
| D01YJ001 | M3 | TRANSP. ESCOMB. A VERTED. < 5 KM (08/02/2008) | 1 | 3.01 | 3.01 |
| D01YA020 | M3 | CARGA ESCOMB. S/CAMIÓN A MÁQUINA (08/02/2008) | 1 | 1.53 | 1.53 |
| %0.03 | % | Costes indirectos | 3 % | 88.19 | 2.65 |
|  |  | Total |  |  | 90.84 |

| Medición | Uds. | Largo | Ancho | Alto | Parcial |
|---|---|---|---|---|---|
| CONTENCIÓN PERIMETRAL |  |  |  |  |  |
| norte | 49 | 0.2 | 0.2 | 0.4 | 0.78 |
| Total |  |  |  |  | 0.78 |

**02.01.03** M3 Viga de coronación encofrada a 2 caras (28/03/2009)
5.8 M3 × 271.89 = 1576.96
M3. Viga de coronación para atado de pantalla de pilotes, de sección aproximada 0,40x0,50 m, según estudio previo aprobado por la DF, realizada con hormigón HA-25/B/20/IIa con dimensiones y armado s/ plano (hasta 110 Kg/m3) con acero B-500-S, encofrado a dos caras y desencofrado, incluso p.p. de mechinales o pasatubos de PVC (para los anclajes) y acodalamiento metálico en cambios de dirección si fuera necesario. Según proyecto, CTE y normativa de aplicación.

| Código | Ud | Descripción | Rendimiento | Precio | Importe |
|---|---|---|---|---|---|
| M01A0010 | h | Oficial primera | 0.5 | 13.83 | 6.92 |
| M01A0030 | h | Peón | 0.5 | 13.16 | 6.58 |
| E01HCB0040 | m³ | Horm prep HA-25/B/20/IIa (material; 28/03/2009) | 1.02 | 77.16 | 78.70 |
| A04A0020 | kg | Acero corrugado B 500 S, elaborado y colocado. | 110 | 1.08 | 118.80 |
| A05AA0020 | m² | Encofrado y desencofrado de zapatas. (28/07/2014) | 2.5 | 19.42 | 48.55 |
| QBA0010 | h | Vibrador eléctrico (maquinaria) | 0.3 | 5.96 | 1.79 |
| E01E0010 | m³ | Agua | 0.045 | 1.26 | 0.06 |
| E13DA0040 | ud | Separ. plást. arm. horiz. D=12-20 r 40 mm, Fosclip (material) | 10 | 0.09 | 0.90 |
| E28CA0050 | m | Tub. PVC-U aguas resid. serie B D 90 mm T.P.P. (material) | 0.4 | 4.18 | 1.67 |
| %0.03 | % | Costes indirectos | 3 % | 263.97 | 7.92 |
|  |  | Total |  |  | 271.89 |

| Medición | Uds. | Largo | Ancho | Alto | Parcial |
|---|---|---|---|---|---|
| CONTENCIÓN PERIMETRAL |  |  |  |  |  |
| norte | 1 | 29 | 0.4 | 0.5 | 5.80 |
| Total |  |  |  |  | 5.8 |

**02.01.04** Ud Anclaje de barra D=32 mm tipo GEWI ó similar (08/02/2008)
9 Ud × 101.94 = 917.46
Ud. Anclaje definitivo de barra de acero autorroscable BST-500 S de D= 32 mm, tipo GEWI ó similar, de inclinación, longitud y bulbo de anclaje variables según estudio previo aprobado por la DF, perforado con diámetro mínimo de 86 mm o el diámetro que se precise en anclajes entubados. El precio de la unidad incluye todo tipo de medios auxiliares de perforación y de elevación, el entubado, la parte proporcional de lechada de inyección, cualesquiera que sea su volumen, longitud de barra adicional para su tesado, operaciones de tesado mediante gato monofilar y demás elementos auxiliares hasta su total terminación y puesta en servicio. Incluso transporte de maquinaria, montaje y desmontaje de los equipos. Medido desde paramento. Según proyecto, CTE y normativa de aplicación.

| Código | Ud | Descripción | Rendimiento | Precio | Importe |
|---|---|---|---|---|---|
| M01A0010 | h | Oficial primera | 0.15 | 13.83 | 2.07 |
| U02QU205 | Ud | Transporte equipo anclajes (maquinaria; 08/02/2008) | 0.015 | 769.76 | 11.55 |
| U02QU210 | Hr | Parada equipo de anclaje (08/02/2008) | 0.005 | 76.98 | 0.38 |
| U02QU115 | Ml | Equipo anclaje i/ ejecución 15 T (02/10/2014) | 8 | 3.59 | 28.72 |
| U02QU315 | Ud | Cabeza reparto de anclaje 15 T (10/09/2014) | 1 | 30.79 | 30.79 |
| A01GF011 | M3 | PASTA CEMENTO CEM II/I 42,5 R/SR (material; 08/02/2008) | 0.072 | 353.68 | 25.46 |
| %0.03 | % | Costes indirectos | 3 % | 98.97 | 2.97 |
|  |  | Total |  |  | 101.94 |

| Medición | Uds. | Parcial |
|---|---|---|
| CONTENCIÓN PERIMETRAL |  |  |
| norte | 9 | 9.00 |
| Total |  | 9 |

**02.01.05** M2 Hormigón proyectado HP-25 (gunita) (08/02/2008)
159.5 M2 × 10.99 = 1752.91
M2. Hormigón proyectado (gunita) HP-25 con vía húmeda en paramentos verticales de la pantalla de pilotes de espesor 10 cm, previa colocación de malla de gallinero, una vez excavada la misma. Incluye todas las operaciones hasta su total terminación. El rebote o rechazo de proyección, cualquiera que sea su cuantía, queda incluido en el precio de la unidad. Según proyecto, CTE y normativa de aplicación.

| Código | Ud | Descripción | Rendimiento | Precio | Importe |
|---|---|---|---|---|---|
| M01A0010 | h | Oficial primera | 0.1 | 13.83 | 1.38 |
| M01A0030 | h | Peón | 0.1 | 13.16 | 1.32 |
| U02OH010 | Hr | Manipulador telesc. 2.500Kg/6,0 m. (maquinaria; 08/02/2008) | 0.2 | 16.75 | 3.35 |
| U38EA050 | M2 | Tela metálica gallinero (material; 08/02/2008) | 1.2 | 0.38 | 0.46 |
| U04JA005D | M3 | Hormigón HP25 (gunita) (material; 08/02/2008) | 0.11 | 37.8 | 4.16 |
| %0.03 | % | Costes indirectos | 3 % | 10.67 | 0.32 |
|  |  | Total |  |  | 10.99 |

| Medición | Uds. | Largo | Alto | Parcial |
|---|---|---|---|---|
| CONTENCIÓN PERIMETRAL |  |  |  |  |
| norte | 1 | 29 | 5.5 | 159.50 |
| Total |  |  |  | 159.5 |

### 02.02 CIMENTACIONES Y SOLERAS (08/02/2008)
Importe: 594895.46

**02.02.02** m² Solera hormigón armado sobre grava 20+10 tránsito medio (08/02/2008)
2060.71 m² × 15.92 = 32806.50
Solera armada vista para tránsito de vehículos medios, formada por capa de grava 16-32 de 20 cm de espesor sobre terreno previamente compactado, lámina de polietileno de separación (galga 400), terminado con solera de hormigón en masa HM-20/B/20/I, de 10 cm de espesor, con árido seleccionados en tonos ocres, armada con malla electrosoldada #30.15.5 y fibras de polipropileno (0,6 kg/m³) Fibrecrete o equivalente, incluso encofrado previo de alcorques, vertido, extendido, fratasado y/o rayado superficial, junta de poliestireno de 10 mm en pilares y muros, curado y formación de juntas de dilatación con corte en dameros inferiores a 20 m2. S/NTE-RSS. Según proyecto, CTE y normativa de aplicación.

| Código | Ud | Descripción | Rendimiento | Precio | Importe |
|---|---|---|---|---|---|
| M01A0010 | h | Oficial primera | 0.074 | 13.83 | 1.02 |
| M01A0030 | h | Peón | 0.037 | 13.16 | 0.49 |
| U07AE010 | M3 | Tablón pino 76x205 mm.<4 m. (material; 08/02/2008) | 0.001 | 138 | 0.14 |
| E01CB0100 | m³ | Arido machaqueo 16-32 mm (material) | 0.2 | 17.25 | 3.45 |
| E18DD0040 | m² | Film de polietileno traslúcido, galga 400, e=0,1 mm (material) | 1.1 | 0.3 | 0.33 |
| E01HCA0010 | m³ | Horm prep HM-20/B/20/I (material; 28/03/2009) | 0.11 | 72.06 | 7.93 |
| E02AA0010 | m² | Placa poliestireno expandido 15 kg/m³, e=10 mm (material) | 1 | 0.51 | 0.51 |
| E01AB0020 | m² | Malla electros. cuadrícula 15x30 cm, ø 5-5 mm (material) | 1.05 | 1.31 | 1.38 |
| E13CA0010 | kg | Fibra polipropil. anti fisuración hormig. Fibrecrete 600 (material) | 0.06 | 2.65 | 0.16 |
| E01E0010 | m³ | Agua | 0.03 | 1.26 | 0.04 |
| %0.03 | % | Costes indirectos | 3 % | 15.45 | 0.46 |
|  |  | Total |  |  | 15.92 |

| Medición | Uds. | Largo | Ancho | Parcial |
|---|---|---|---|---|
| SÓTANO |  |  |  |  |
| aparcamiento sur | 1 | 26.1 | 26.2 | 683.82 |
| aparcamiento interior | 1 | 33 | 18 | 594.00 |
|  | 1 | 29.3 | 17.4 | 509.82 |
| RAMPA |  |  |  |  |
| sur | 1 | 32.9 | 8.3 | 273.07 |
| Total |  |  |  | 2060.71 |

**02.02.03** m² Solera hormigón armado tránsito pesado (28/03/2009)
288.75 m² × 14.63 = 4224.41
Solera armada vista para tránsito de camiones, formada por hormigón en masa HM-20/B/20/I, de 10 cm de espesor, con árido seleccionados en tonos ocres, armada con malla electrosoldada #15.15.8 y fibras de polipropileno (0,6 kg/m³) Fibrecrete o equivalente, incluso vertido, extendido, fratasado y/o rayado superficial, junta de poliestireno de 10 mm en pilares y muros, curado y formación de juntas de dilatación con corte en dameros inferiores a 20 m2. S/NTE-RSS. Incluye ejecución de pendientes si las hubiera. Según proyecto, CTE y normativa de aplicación.

| Código | Ud | Descripción | Rendimiento | Precio | Importe |
|---|---|---|---|---|---|
| M01A0010 | h | Oficial primera | 0.06 | 13.83 | 0.83 |
| M01A0030 | h | Peón | 0.03 | 13.16 | 0.39 |
| E01HCA0010 | m³ | Horm prep HM-20/B/20/I | 0.105 | 72.06 | 7.57 |
| E02AA0010 | m² | Placa poliestireno expandido 15 kg/m³, e=10 mm | 1 | 0.51 | 0.51 |
| E01AB0080 | m² | Malla electros. cuadrícula 15x15 cm, ø 8-8 mm (material) | 1.05 | 4.48 | 4.70 |
| E13CA0010 | kg | Fibra polipropil. anti fisuración hormig. Fibrecrete 600 | 0.06 | 2.65 | 0.16 |
| E01E0010 | m³ | Agua | 0.03 | 1.26 | 0.04 |
| %0.03 | % | Costes indirectos | 3 % | 14.20 | 0.43 |
|  |  | Total |  |  | 14.63 |

| Medición | Uds. | Largo | Ancho | Parcial |
|---|---|---|---|---|
| BAJA |  |  |  |  |
| porche de accesos | 1 | 17.5 | 16.5 | 288.75 |
| Total |  |  |  | 288.75 |

**02.02.04** m³ Hormigón masa limpieza HM-20 (28/03/2009)
142.41 m³ × 78.58 = 11190.58
Hormigón en masa de limpieza y nivelación, con hormigón HM20, de 10 cm de espesor medio, en base de cimentaciones, incluso elaboración, puesta en obra, curado y nivelación de la superficie. Según C.T.E. DB SE y DB SE-C. La DF deberá comprobar la tipología del terreno excavado previo a cada hormigonado. Según proyecto, CTE y normativa de aplicación.

| Código | Ud | Descripción | Rendimiento | Precio | Importe |
|---|---|---|---|---|---|
| M01A0030 | h | Peón | 0.32 | 13.16 | 4.21 |
| E01HCA0010 | m³ | Horm prep HM-20/B/20/I | 1 | 72.06 | 72.06 |
| E01E0010 | m³ | Agua | 0.015 | 1.26 | 0.02 |
| %0.03 | % | Costes indirectos | 3 % | 76.29 | 2.29 |
|  |  | Total |  |  | 78.58 |

| Medición | Uds. | Largo | Ancho | Alto | Parcial |
|---|---|---|---|---|---|
| ZAPATAS AISLADAS |  |  |  |  |  |
| Z01 | 1 | 1.35 | 1.4 | 0.1 | 0.19 |
| Z02 | 1 | 1.35 | 1.85 | 0.1 | 0.25 |
| Z03 | 1 | 1.2 | 1.55 | 0.1 | 0.19 |
| Z04 | 1 | 1.2 | 1.65 | 0.1 | 0.20 |
| Z05 | 1 | 1.6 | 1.6 | 0.1 | 0.26 |
| Z06 | 1 | 1.3 | 1.75 | 0.1 | 0.23 |
| Z07 | 1 | 1.25 | 1.6 | 0.1 | 0.20 |
| Z08 | 1 | 1.95 | 2.8 | 0.1 | 0.55 |
| Z10 | 1 | 2.2 | 1.85 | 0.1 | 0.41 |
| Z11 | 1 | 2 | 2.85 | 0.1 | 0.57 |
| Z12 | 1 | 2.1 | 3 | 0.1 | 0.63 |
| Z13 | 1 | 1.8 | 1.35 | 0.1 | 0.24 |
| Z14 | 1 | 2.25 | 3.25 | 0.1 | 0.73 |
| Z15 | 1 | 1.8 | 2.8 | 0.1 | 0.50 |
| Z16 | 1 | 2.05 | 2.95 | 0.1 | 0.60 |
| Z17 | 1 | 1.7 | 2.45 | 0.1 | 0.42 |
| Z19 | 1 | 2.85 | 2.45 | 0.1 | 0.70 |
| Z20 | 1 | 1.85 | 1.25 | 0.1 | 0.23 |
| Z21 | 1 | 1.8 | 2.85 | 0.1 | 0.51 |
| Z22 | 1 | 1.3 | 1.55 | 0.1 | 0.20 |
| Z23 | 1 | 1.95 | 2.85 | 0.1 | 0.56 |
| Z24 | 1 | 1.7 | 1.25 | 0.1 | 0.21 |
| Z25 | 1 | 1.85 | 2.55 | 0.1 | 0.47 |
| Z26 | 1 | 1.3 | 1.6 | 0.1 | 0.21 |
| Z27 | 1 | 2.4 | 2.05 | 0.1 | 0.49 |
| Z29 | 1 | 1.65 | 2.45 | 0.1 | 0.40 |
| Z30 | 1 | 2 | 2.9 | 0.1 | 0.58 |
| Z31 | 1 | 1.55 | 1.95 | 0.1 | 0.30 |
| Z32 | 1 | 1.9 | 2.75 | 0.1 | 0.52 |
| Z33 | 1 | 1.5 | 1.85 | 0.1 | 0.28 |
| Z34 | 1 | 0.75 | 1 | 0.1 | 0.08 |
| Z35 | 1 | 0.75 | 1 | 0.1 | 0.08 |
| Z36 | 1 | 1.5 | 1.9 | 0.1 | 0.29 |
| Z37 | 1 | 2.35 | 3.4 | 0.1 | 0.80 |
| Z38 | 1 | 2.5 | 3.7 | 0.1 | 0.93 |
| Z39 | 1 | 2.8 | 3.55 | 0.1 | 0.99 |
| Z40 | 1 | 1.85 | 2.6 | 0.1 | 0.48 |
| Z41 | 1 | 2.1 | 2.7 | 0.1 | 0.57 |
| Z42 | 1 | 2.4 | 3.5 | 0.1 | 0.84 |
| Z43 | 1 | 2 | 2.6 | 0.1 | 0.52 |
| Z44 | 1 | 1.95 | 2.5 | 0.1 | 0.49 |
| Z45 | 1 | 1.2 | 1.6 | 0.1 | 0.19 |
| Z46 | 1 | 1.2 | 1.6 | 0.1 | 0.19 |
| Z47 | 1 | 1.4 | 1.7 | 0.1 | 0.24 |
| Z48 | 1 | 1.4 | 1.9 | 0.1 | 0.27 |
| Z49 | 1 | 1.6 | 1.95 | 0.1 | 0.31 |
| Z50 | 1 | 1.6 | 1.95 | 0.1 | 0.31 |
| Z51 | 1 | 2.3 | 2.9 | 0.1 | 0.67 |
| Z52 | 1 | 2.8 | 3.25 | 0.1 | 0.91 |
| Z53 | 1 | 3.3 | 2.25 | 0.1 | 0.74 |
| Z54 | 1 | 2.9 | 3.8 | 0.1 | 1.10 |
| Z55 | 1 | 2.15 | 2.7 | 0.1 | 0.58 |
| Z56 | 1 | 2.25 | 2.85 | 0.1 | 0.64 |
| Z57 | 1 | 1.2 | 1.85 | 0.1 | 0.22 |
| Z58 | 1 | 1.2 | 1.85 | 0.1 | 0.22 |
| Z59 | 1 | 1.85 | 2.45 | 0.1 | 0.45 |
| Z60 | 1 | 2.75 | 4.1 | 0.1 | 1.13 |
| Z61 | 1 | 2.25 | 3.35 | 0.1 | 0.75 |
| Z62 | 1 | 1.45 | 1.7 | 0.1 | 0.25 |
| Z63 | 1 | 1.4 | 1.9 | 0.1 | 0.27 |
| Z64 | 1 | 1.5 | 2.05 | 0.1 | 0.31 |
| Z65 | 1 | 1.8 | 2.2 | 0.1 | 0.40 |
| Z66 | 1 | 2.15 | 3 | 0.1 | 0.65 |
| Z67 | 1 | 2 | 1.35 | 0.1 | 0.27 |
| Z68 | 1 | 2 | 1.35 | 0.1 | 0.27 |
| Z69 | 1 | 1.2 | 1.6 | 0.1 | 0.19 |
| Z70 | 1 | 1.2 | 1.6 | 0.1 | 0.19 |
| Z71 | 1 | 1.95 | 1.35 | 0.1 | 0.26 |
| Z72 | 1 | 1.4 | 2.05 | 0.1 | 0.29 |
| Z73 | 1 | 2.35 | 3.4 | 0.1 | 0.80 |
| Z74 | 1 | 2.5 | 3.7 | 0.1 | 0.93 |
| Z75 | 1 | 2.8 | 3.85 | 0.1 | 1.08 |
| Z76 | 1 | 1.85 | 2.4 | 0.1 | 0.44 |
| Z77 | 1 | 2.2 | 3.2 | 0.1 | 0.70 |
| Z78 | 1 | 1.15 | 1.8 | 0.1 | 0.21 |
| Z79 | 1 | 1.15 | 1.8 | 0.1 | 0.21 |
| Z80 | 1 | 0.8 | 1.05 | 0.1 | 0.08 |
| Z81 | 1 | 0.8 | 1.05 | 0.1 | 0.08 |
| ZAPATAS MURO |  |  |  |  |  |
| M04 | 1 | 26.09 | 1.75 | 0.1 | 4.57 |
| M11 | 1 | 90.49 | 1.85 | 0.1 | 16.74 |
| M12 | 1 | 42.13 | 2.25 | 0.1 | 9.48 |
| M21 | 1 | 19.44 | 2.25 | 0.1 | 4.37 |
| M22 | 1 | 28.23 | 2.5 | 0.1 | 7.06 |
| M31 | 1 | 42.8 | 2.5 | 0.1 | 10.70 |
| M32 | 1 | 25.67 | 2.05 | 0.1 | 5.26 |
| M33 | 1 | 36.58 | 2.05 | 0.1 | 7.50 |
| M34 | 1 | 21.7 | 1.85 | 0.1 | 4.01 |
| M51 | 1 | 31.89 | 2.05 | 0.1 | 6.54 |
| M52 | 1 | 31.12 | 1.8 | 0.1 | 5.60 |
| M53 | 1 | 21.17 | 2.5 | 0.1 | 5.29 |
| DV1 | 1 | 11.25 | 1 | 0.1 | 1.13 |
| DV2 | 1 | 6.88 | 1 | 0.1 | 0.69 |
| DV3 | 1 | 5.9 | 1 | 0.1 | 0.59 |
| RIOSTRAS |  |  |  |  |  |
| V00083 | 4 | 3.5 | 0.5 | 0.1 | 0.70 |
| V00065 | 2 | 4.25 | 0.5 | 0.1 | 0.43 |
| V00085 | 3 | 3 | 0.5 | 0.1 | 0.45 |
| V00086 | 2 | 2.5 | 0.5 | 0.1 | 0.25 |
| V00088 | 2 | 6.4 | 0.5 | 0.1 | 0.64 |
| V00090 | 2 | 6.6 | 0.5 | 0.1 | 0.66 |
| V00092 | 2 | 6.3 | 0.5 | 0.1 | 0.63 |
| V00094 | 2 | 1.6 | 0.5 | 0.1 | 0.16 |
| V00067 | 6 | 2.5 | 0.5 | 0.1 | 0.75 |
| V00087 | 6 | 6.5 | 0.5 | 0.1 | 1.95 |
| V00114 | 6 | 3 | 0.5 | 0.1 | 0.90 |
| V00103 | 2 | 3.7 | 0.5 | 0.1 | 0.37 |
| V00079 | 2 | 3.3 | 0.5 | 0.1 | 0.33 |
| V00077 | 2 | 3 | 0.5 | 0.1 | 0.30 |
| V00059 | 2 | 2.85 | 0.5 | 0.1 | 0.29 |
| V00062 | 4 | 0.7 | 0.5 | 0.1 | 0.14 |
| V00082 | 4 | 1.05 | 0.5 | 0.1 | 0.21 |
| V00110 | 1 | 2.75 | 0.5 | 0.1 | 0.14 |
| V00104 | 4 | 1.8 | 0.5 | 0.1 | 0.36 |
| V00026 | 5 | 6.55 | 0.5 | 0.1 | 1.64 |
| V00042 | 5 | 5.3 | 0.5 | 0.1 | 1.33 |
| V00040 | 1 | 3.75 | 0.5 | 0.1 | 0.19 |
| V00049 | 1 | 3.9 | 0.5 | 0.1 | 0.20 |
| V00041 | 1 | 2.8 | 0.5 | 0.1 | 0.14 |
| V00037 | 1 | 6.2 | 0.5 | 0.1 | 0.31 |
| V00033 | 1 | 6.15 | 0.5 | 0.1 | 0.31 |
| V00031 | 2 | 3.5 | 0.5 | 0.1 | 0.35 |
| V00027 | 2 | 4.2 | 0.5 | 0.1 | 0.42 |
| V00023 | 4 | 8 | 0.5 | 0.1 | 1.60 |
| ASCENSOR |  |  |  |  |  |
|  | 1 | 4.5 | 4.5 | 0.1 | 2.03 |
| Total |  |  |  |  | 142.41 |

**02.02.05** m³ Hormigón ciclópeo HM-20 (28/03/2009)
532.66 m³ × 54.11 = 28822.23
Hormigón ciclópeo en cimientos con un 60% de hormigón en masa HM-20/B/20/I y un 40 % de piedra en rama tamaño máximo 30 cm, incluso vertido y curado. s/ EHE-08. La DF deberá comprobar la tipología del terreno excavado previo a cada hormigonado. Según proyecto, CTE y normativa de aplicación.

| Código | Ud | Descripción | Rendimiento | Precio | Importe |
|---|---|---|---|---|---|
| M01A0030 | h | Peón | 0.16 | 13.16 | 2.11 |
| E01HCA0010 | m³ | Horm prep HM-20/B/20/I | 0.62 | 72.06 | 44.68 |
| E01CC0020 | m³ | Piedra en rama tamaño maximo 30 cm (material) | 0.4 | 14.19 | 5.68 |
| E01E0010 | m³ | Agua | 0.045 | 1.26 | 0.06 |
| %0.03 | % | Costes indirectos | 3 % | 52.53 | 1.58 |
|  |  | Total |  |  | 54.11 |

| Medición | Uds. | Largo | Ancho | Alto | Parcial |
|---|---|---|---|---|---|
| ASCENSOR |  |  |  |  |  |
| fórmula: 0.1 | 1 | 4.5 | 4.5 | 9 | 18.23 |
| ZAPATAS AISLADAS |  |  |  |  |  |
| fórmula: 0.1 | 1 | 1.35 | 1.4 | 2.7 | 0.51 |
| fórmula: 0.1 | 1 | 1.35 | 1.85 | 2.7 | 0.67 |
| fórmula: 0.1 | 1 | 1.2 | 1.55 | 3.1 | 0.58 |
| fórmula: 0.1 | 1 | 1.2 | 1.65 | 2.4 | 0.48 |
| fórmula: 0.1 | 1 | 1.6 | 1.6 | 3.2 | 0.82 |
| fórmula: 0.1 | 1 | 1.3 | 1.75 | 2.6 | 0.59 |
| fórmula: 0.1 | 1 | 1.25 | 1.6 | 2.5 | 0.50 |
| fórmula: 0.1 | 1 | 1.95 | 2.8 | 3.9 | 2.13 |
| fórmula: 0.1 | 1 | 2.2 | 1.85 | 3.7 | 1.51 |
| fórmula: 0.1 | 1 | 2 | 2.85 | 4 | 2.28 |
| fórmula: 0.1 | 1 | 2.1 | 3 | 4.2 | 2.65 |
| fórmula: 0.1 | 1 | 1.8 | 1.35 | 2.7 | 0.66 |
| fórmula: 0.1 | 1 | 2.25 | 3.25 | 4.5 | 3.29 |
| fórmula: 0.1 | 1 | 1.8 | 2.8 | 3.6 | 1.81 |
| fórmula: 0.1 | 1 | 2.05 | 2.95 | 4.1 | 2.48 |
| fórmula: 0.1 | 1 | 1.7 | 2.45 | 3.4 | 1.42 |
| fórmula: 0.1 | 1 | 2.85 | 2.45 | 4.9 | 3.42 |
| fórmula: 0.1 | 1 | 1.85 | 1.25 | 2.5 | 0.58 |
| fórmula: 0.1 | 1 | 1.8 | 2.85 | 3.6 | 1.85 |
| fórmula: 0.1 | 1 | 1.3 | 1.55 | 2.6 | 0.52 |
| fórmula: 0.1 | 1 | 1.95 | 2.85 | 3.9 | 2.17 |
| fórmula: 0.1 | 1 | 1.7 | 1.25 | 2.5 | 0.53 |
| fórmula: 0.1 | 1 | 1.85 | 2.55 | 3.7 | 1.75 |
| fórmula: 0.1 | 1 | 1.3 | 1.6 | 2.6 | 0.54 |
| fórmula: 0.1 | 1 | 2.4 | 2.05 | 4.1 | 2.02 |
| fórmula: 0.1 | 1 | 1.65 | 2.45 | 3.3 | 1.33 |
| fórmula: 0.1 | 1 | 2 | 2.9 | 4 | 2.32 |
| fórmula: 0.1 | 1 | 1.55 | 1.95 | 3.1 | 0.94 |
| fórmula: 0.1 | 1 | 1.9 | 2.75 | 3.8 | 1.99 |
| fórmula: 0.1 | 1 | 1.5 | 1.85 | 3 | 0.83 |
| fórmula: 0.1 | 1 | 0.75 | 1 | 1.5 | 0.11 |
| fórmula: 0.1 | 1 | 0.75 | 1 | 1.5 | 0.11 |
| fórmula: 0.1 | 1 | 1.5 | 1.9 | 3 | 0.86 |
| fórmula: 0.1 | 1 | 2.35 | 3.4 | 4.7 | 3.76 |
| fórmula: 0.1 | 1 | 2.5 | 3.7 | 5 | 4.63 |
| fórmula: 0.1 | 1 | 2.8 | 3.55 | 5.6 | 5.57 |
| fórmula: 0.1 | 1 | 1.85 | 2.6 | 3.7 | 1.78 |
| fórmula: 0.1 | 1 | 2.1 | 2.7 | 2.4 | 1.36 |
| fórmula: 0.1 | 1 | 2.4 | 3.5 | 4.8 | 4.03 |
| fórmula: 0.1 | 1 | 2 | 2.6 | 4 | 2.08 |
| fórmula: 0.1 | 1 | 1.95 | 2.5 | 3.9 | 1.90 |
| fórmula: 0.1 | 1 | 1.2 | 1.6 | 2.4 | 0.46 |
| fórmula: 0.1 | 1 | 1.2 | 1.6 | 2.4 | 0.46 |
| fórmula: 0.1 | 1 | 1.4 | 1.7 | 2.8 | 0.67 |
| fórmula: 0.1 | 1 | 1.4 | 1.9 | 2.8 | 0.74 |
| fórmula: 0.1 | 1 | 1.6 | 1.95 | 3.2 | 1.00 |
| fórmula: 0.1 | 1 | 1.6 | 1.95 | 3.2 | 1.00 |
| fórmula: 0.1 | 1 | 2.3 | 2.9 | 4.3 | 2.87 |
| fórmula: 0.1 | 1 | 2.8 | 3.25 | 5.6 | 5.10 |
| fórmula: 0.1 | 1 | 3.3 | 2.25 | 4.5 | 3.34 |
| fórmula: 0.1 | 1 | 2.9 | 3.8 | 5.8 | 6.39 |
| fórmula: 0.1 | 1 | 2.15 | 2.7 | 4.3 | 2.50 |
| fórmula: 0.1 | 1 | 2.25 | 2.85 | 4.5 | 2.89 |
| fórmula: 0.1 | 1 | 1.2 | 1.85 | 2.4 | 0.53 |
| fórmula: 0.1 | 1 | 1.2 | 1.85 | 2.4 | 0.53 |
| fórmula: 0.1 | 1 | 1.85 | 2.45 | 3.7 | 1.68 |
| fórmula: 0.1 | 1 | 2.75 | 4.1 | 5.5 | 6.20 |
| fórmula: 0.1 | 1 | 2.25 | 3.35 | 4.5 | 3.39 |
| fórmula: 0.1 | 1 | 1.45 | 1.7 | 2.9 | 0.71 |
| fórmula: 0.1 | 1 | 1.4 | 1.9 | 2.8 | 0.74 |
| fórmula: 0.1 | 1 | 1.5 | 2.05 | 3 | 0.92 |
| fórmula: 0.1 | 1 | 1.8 | 2.2 | 3.6 | 1.43 |
| fórmula: 0.1 | 1 | 2.15 | 3 | 4.3 | 2.77 |
| fórmula: 0.1 | 1 | 2 | 1.35 | 2.7 | 0.73 |
| fórmula: 0.1 | 1 | 2 | 1.35 | 2.7 | 0.73 |
| fórmula: 0.1 | 1 | 1.2 | 1.6 | 2.4 | 0.46 |
| fórmula: 0.1 | 1 | 1.2 | 1.6 | 2.4 | 0.46 |
| fórmula: 0.1 | 1 | 1.95 | 1.35 | 2.7 | 0.71 |
| fórmula: 0.1 | 1 | 1.4 | 2.05 | 2.8 | 0.80 |
| fórmula: 0.1 | 1 | 2.35 | 3.4 | 4.7 | 3.76 |
| fórmula: 0.1 | 1 | 2.5 | 3.7 | 5 | 4.63 |
| fórmula: 0.1 | 1 | 2.8 | 3.85 | 5.6 | 6.04 |
| fórmula: 0.1 | 1 | 1.85 | 2.4 | 3.7 | 1.64 |
| fórmula: 0.1 | 1 | 2.2 | 3.2 | 4.4 | 3.10 |
| fórmula: 0.1 | 1 | 1.15 | 1.8 | 2.3 | 0.48 |
| fórmula: 0.1 | 1 | 1.15 | 1.8 | 2.3 | 0.48 |
| fórmula: 0.1 | 1 | 0.8 | 1.05 | 1.6 | 0.13 |
| fórmula: 0.1 | 1 | 0.8 | 1.05 | 1.6 | 0.13 |
| ZAPATAS DE MURO |  |  |  |  |  |
| fórmula: 0.1 | 1 | 26.09 | 1.75 | 3.5 | 15.98 |
| fórmula: 0.1 | 1 | 90.49 | 1.85 | 3.7 | 61.94 |
| fórmula: 0.1 | 1 | 42.13 | 2.25 | 4.5 | 42.66 |
| fórmula: 0.1 | 1 | 19.44 | 2.25 | 4.5 | 19.68 |
| fórmula: 0.1 | 1 | 28.23 | 2.5 | 5 | 35.29 |
| fórmula: 0.1 | 1 | 42.8 | 2.5 | 5 | 53.50 |
| fórmula: 0.1 | 1 | 25.67 | 2.05 | 4.1 | 21.58 |
| fórmula: 0.1 | 1 | 36.58 | 2.05 | 4.1 | 30.75 |
| fórmula: 0.1 | 1 | 21.7 | 1.85 | 3.7 | 14.85 |
| fórmula: 0.1 | 1 | 31.89 | 2.05 | 4.1 | 26.80 |
| fórmula: 0.1 | 1 | 31.12 | 1.8 | 3.6 | 20.17 |
| fórmula: 0.1 | 1 | 21.17 | 2.5 | 5 | 26.46 |
| fórmula: 0.1 | 1 | 11.25 | 1 | 2 | 2.25 |
| fórmula: 0.1 | 1 | 6.88 | 1 | 2 | 1.38 |
| fórmula: 0.1 | 1 | 5.9 | 1 | 2 | 1.18 |
| Total |  |  |  |  | 532.66 |

**02.02.06** m³ Horm.armado zapatas aisladas HA-30/B/20/IIb, B500S. (28/03/2009)
510.54 m³ × 185.5 = 94705.17
Hormigón armado en zapatas aisladas, HA-30/B/20/IIb (consistencia blanda o plástica), armado con 60 kg/m³ de acero B 500 S, incluso elaboración, encofrado con una cuantía de 1,25 m²/m³ (incluso cáliz para pilares prefabricados), desencofrado, colocación de las armaduras, separadores, puesta en obra, vertido, vibrado y curado, s/EHE-08 y C.T.E. DB SE y DB SE-C. Incluso perforación de 100 cm de profundidad con taladro hidráulico en el fondo de excavación de cada zapata para análisis por parte de la DF. Previamente a la ejecución de la cimentación, se deberá entregar una propuesta conjunta de cimentación y estructura prefabricada para su aprobación por parte de la DF que incluya memoria y cálculos, en cumplimiento del CTE. Según proyecto, CTE y normativa de aplicación.

| Código | Ud | Descripción | Rendimiento | Precio | Importe |
|---|---|---|---|---|---|
| M01A0010 | h | Oficial primera | 0.25 | 13.83 | 3.46 |
| M01A0030 | h | Peón | 0.25 | 13.16 | 3.29 |
| QBC0010D | h | Martillo taladro eléctrico manual picador. (maquinaria) | 0.01 | 4.98 | 0.05 |
| E01HCC0050 | m³ | Horm prep HA-30/B/20/IIb (material; 28/03/2009) | 1.02 | 80.31 | 81.92 |
| A04A0020 | kg | Acero corrugado B 500 S, elaborado y colocado. | 60 | 1.08 | 64.80 |
| A05AA0020 | m² | Encofrado y desencofrado de zapatas. | 1.25 | 19.42 | 24.28 |
| QBA0010 | h | Vibrador eléctrico | 0.3 | 5.96 | 1.79 |
| E01E0010 | m³ | Agua | 0.045 | 1.26 | 0.06 |
| E13DA0150 | ud | Separ hormigón r 40-50 mm uso universal (material) | 9 | 0.05 | 0.45 |
| %0.03 | % | Costes indirectos | 3 % | 180.10 | 5.40 |
|  |  | Total |  |  | 185.5 |

| Medición | Uds. | Largo | Ancho | Alto | Parcial |
|---|---|---|---|---|---|
| Z01 | 1 | 1.35 | 1.4 | 1.5 | 2.84 |
| Z02 | 1 | 1.35 | 1.85 | 1.5 | 3.75 |
| Z03 | 1 | 1.2 | 1.55 | 1.5 | 2.79 |
| Z04 | 1 | 1.2 | 1.65 | 1.5 | 2.97 |
| Z05 | 1 | 1.6 | 1.6 | 1.5 | 3.84 |
| Z06 | 1 | 1.3 | 1.75 | 1.5 | 3.41 |
| Z07 | 1 | 1.25 | 1.6 | 1.5 | 3.00 |
| Z08 | 1 | 1.95 | 2.8 | 1.5 | 8.19 |
| Z10 | 1 | 2.2 | 1.85 | 1.5 | 6.11 |
| Z11 | 1 | 2 | 2.85 | 1.5 | 8.55 |
| Z12 | 1 | 2.1 | 3 | 1.5 | 9.45 |
| Z13 | 1 | 1.8 | 1.35 | 1.5 | 3.65 |
| Z14 | 1 | 2.25 | 3.25 | 1.5 | 10.97 |
| Z15 | 1 | 1.8 | 2.8 | 1.5 | 7.56 |
| Z16 | 1 | 2.05 | 2.95 | 1.5 | 9.07 |
| Z17 | 1 | 1.7 | 2.45 | 1.5 | 6.25 |
| Z19 | 1 | 2.85 | 2.45 | 1.5 | 10.47 |
| Z20 | 1 | 1.85 | 1.25 | 1.5 | 3.47 |
| Z21 | 1 | 1.8 | 2.85 | 1.5 | 7.70 |
| Z22 | 1 | 1.3 | 1.55 | 1.5 | 3.02 |
| Z23 | 1 | 1.95 | 2.85 | 1.5 | 8.34 |
| Z24 | 1 | 1.7 | 1.25 | 1.5 | 3.19 |
| Z25 | 1 | 1.85 | 2.55 | 1.5 | 7.08 |
| Z26 | 1 | 1.3 | 1.6 | 1.5 | 3.12 |
| Z27 | 1 | 2.4 | 2.05 | 1.5 | 7.38 |
| Z29 | 1 | 1.65 | 2.45 | 1.5 | 6.06 |
| Z30 | 1 | 2 | 2.9 | 1.5 | 8.70 |
| Z31 | 1 | 1.55 | 1.95 | 1.5 | 4.53 |
| Z32 | 1 | 1.9 | 2.75 | 1.5 | 7.84 |
| Z33 | 1 | 1.5 | 1.85 | 1.5 | 4.16 |
| Z34 | 1 | 0.75 | 1 | 1 | 0.75 |
| Z35 | 1 | 0.75 | 1 | 1 | 0.75 |
| Z36 | 1 | 1.5 | 1.9 | 1.5 | 4.28 |
| Z37 | 1 | 2.35 | 3.4 | 1.5 | 11.99 |
| Z38 | 1 | 2.5 | 3.7 | 1.5 | 13.88 |
| Z39 | 1 | 2.8 | 3.55 | 1.5 | 14.91 |
| Z40 | 1 | 1.85 | 2.6 | 1.5 | 7.22 |
| Z41 | 1 | 2.1 | 2.7 | 1.5 | 8.51 |
| Z42 | 1 | 2.4 | 3.5 | 1.5 | 12.60 |
| Z43 | 1 | 2 | 2.6 | 1.5 | 7.80 |
| Z44 | 1 | 1.95 | 2.5 | 1.5 | 7.31 |
| Z45 | 1 | 1.2 | 1.6 | 1 | 1.92 |
| Z46 | 1 | 1.2 | 1.6 | 1 | 1.92 |
| Z47 | 1 | 1.4 | 1.7 | 1.5 | 3.57 |
| Z48 | 1 | 1.4 | 1.9 | 1.5 | 3.99 |
| Z49 | 1 | 1.6 | 1.95 | 1.5 | 4.68 |
| Z50 | 1 | 1.6 | 1.95 | 1.5 | 4.68 |
| Z51 | 1 | 2.3 | 2.9 | 1.5 | 10.01 |
| Z52 | 1 | 2.8 | 3.25 | 1.5 | 13.65 |
| Z53 | 1 | 3.3 | 2.25 | 1.5 | 11.14 |
| Z54 | 1 | 2.9 | 3.8 | 1.5 | 16.53 |
| Z55 | 1 | 2.15 | 2.7 | 1.5 | 8.71 |
| Z56 | 1 | 2.25 | 2.85 | 1.5 | 9.62 |
| Z57 | 1 | 1.2 | 1.85 | 1 | 2.22 |
| Z58 | 1 | 1.2 | 1.85 | 1 | 2.22 |
| Z59 | 1 | 1.85 | 2.45 | 1.5 | 6.80 |
| Z60 | 1 | 2.75 | 4.1 | 1.5 | 16.91 |
| Z61 | 1 | 2.25 | 3.35 | 1.5 | 11.31 |
| Z62 | 1 | 1.45 | 1.7 | 1.5 | 3.70 |
| Z63 | 1 | 1.4 | 1.9 | 1.5 | 3.99 |
| Z64 | 1 | 1.5 | 2.05 | 1.5 | 4.61 |
| Z65 | 1 | 1.8 | 2.2 | 1.5 | 5.94 |
| Z66 | 1 | 2.15 | 3 | 1.5 | 9.68 |
| Z67 | 1 | 2 | 1.35 | 1.5 | 4.05 |
| Z68 | 1 | 2 | 1.35 | 1.5 | 4.05 |
| Z69 | 1 | 1.2 | 1.6 | 1 | 1.92 |
| Z70 | 1 | 1.2 | 1.6 | 1 | 1.92 |
| Z71 | 1 | 1.95 | 1.35 | 1.5 | 3.95 |
| Z72 | 1 | 1.4 | 2.05 | 1.5 | 4.31 |
| Z73 | 1 | 2.35 | 3.4 | 1.5 | 11.99 |
| Z74 | 1 | 2.5 | 3.7 | 1.5 | 13.88 |
| Z75 | 1 | 2.8 | 3.85 | 1.5 | 16.17 |
| Z76 | 1 | 1.85 | 2.4 | 1.5 | 6.66 |
| Z77 | 1 | 2.2 | 3.2 | 1.5 | 10.56 |
| Z78 | 1 | 1.15 | 1.8 | 1 | 2.07 |
| Z79 | 1 | 1.15 | 1.8 | 1 | 2.07 |
| Z80 | 1 | 0.8 | 1.05 | 1 | 0.84 |
| Z81 | 1 | 0.8 | 1.05 | 1 | 0.84 |
| Total |  |  |  |  | 510.54 |

**02.02.07** m³ Horm.armado zapatas muros HA-30/B/20/IIb, B500S. (28/03/2009)
1051.87 m³ × 179.92 = 189252.45
Hormigón armado en zapatas de muros, HA-30/B/20/IIb (consistencia blanda o plástica), armado con 60 kg/m³ de acero B 500 S, incluso elaboración, encofrado con una cuantía de 1 m²/m³, desencofrado, colocación de las armaduras, colocación de junta lineal soldada GUM 240 en uniones con muros, separadores, puesta en obra, vertido, vibrado y curado, s/EHE-08 y C.T.E. DB SE y DB SE-C. Incluso perforación de 100 cm de profundidad con taladro hidráulico en el fondo de excavación cada 5 ml para análisis por parte de la DF. Previamente a la ejecución de la cimentación, se deberá entregar una propuesta conjunta de cimentación y estructura prefabricada para su aprobación por parte de la DF que incluya memoria y cálculos, en cumplimiento del CTE. Según proyecto, CTE y normativa de aplicación.

| Código | Ud | Descripción | Rendimiento | Precio | Importe |
|---|---|---|---|---|---|
| M01A0010 | h | Oficial primera | 0.2 | 13.83 | 2.77 |
| M01A0030 | h | Peón | 0.2 | 13.16 | 2.63 |
| QBC0010D | h | Martillo taladro eléctrico manual picador. | 0.01 | 4.98 | 0.05 |
| E01HCC0050 | m³ | Horm prep HA-30/B/20/IIb | 1.02 | 80.31 | 81.92 |
| A04A0020 | kg | Acero corrugado B 500 S, elaborado y colocado. | 60 | 1.08 | 64.80 |
| A05AA0020 | m² | Encofrado y desencofrado de zapatas. | 1 | 19.42 | 19.42 |
| E18JB0330D | m | Junta de hormigonado de PVC GUM 240 de Texsa (material; 17/11/2010) | 0.35 | 2.1 | 0.74 |
| QBA0010 | h | Vibrador eléctrico | 0.3 | 5.96 | 1.79 |
| E01E0010 | m³ | Agua | 0.045 | 1.26 | 0.06 |
| E13DA0150 | ud | Separ hormigón r 40-50 mm uso universal | 10 | 0.05 | 0.50 |
| %0.03 | % | Costes indirectos | 3 % | 174.68 | 5.24 |
|  |  | Total |  |  | 179.92 |

| Medición | Uds. | Largo | Ancho | Alto | Parcial |
|---|---|---|---|---|---|
| M04 | 1 | 26.09 | 1.75 | 0.8 | 36.53 |
| M11 | 1 | 90.49 | 1.85 | 0.8 | 133.93 |
| M12 | 1 | 42.13 | 2.25 | 0.8 | 75.83 |
| M21 | 1 | 19.44 | 2.25 | 0.8 | 34.99 |
| M22 | 1 | 28.23 | 2.5 | 1.5 | 105.86 |
| M31 | 1 | 42.8 | 2.5 | 1.5 | 160.50 |
| M32 | 1 | 25.67 | 2.05 | 1.5 | 78.94 |
| M33 | 1 | 36.58 | 2.05 | 1.5 | 112.48 |
| M34 | 1 | 21.7 | 1.85 | 0.8 | 32.12 |
| M51 | 1 | 31.89 | 2.05 | 1.5 | 98.06 |
| M52 | 1 | 31.12 | 1.8 | 1.5 | 84.02 |
| M53 | 1 | 21.17 | 2.5 | 1.5 | 79.39 |
| DV1 | 1 | 11.25 | 1 | 0.8 | 9.00 |
| DV2 | 1 | 6.88 | 1 | 0.8 | 5.50 |
| DV3 | 1 | 5.9 | 1 | 0.8 | 4.72 |
| Total |  |  |  |  | 1051.87 |

**02.02.08** m³ Horm.armado vigas riostras HA-30/B/20/IIb, B500S. (28/03/2009)
153.2 m³ × 355.62 = 54480.98
Hormigón armado en vigas riostras de cimentación, HA-30/B/20/IIb (consistencia blanda o plástica), armado con 150 kg/m³ de acero B 500 S, incluso elaboración, encofrado con una cuantía de 6 m²/m³, desencofrado, colocación de las armaduras, separadores, puesta en obra, vibrado y curado, s/EHE-08 y C.T.E. DB SE y DB SE-C.Previamente a la ejecución de la cimentación, se deberá entregar una propuesta conjunta de cimentación y estructura prefabricada para su aprobación por parte de la DF que incluya memoria y cálculos, en cumplimiento del CTE. Según proyecto, CTE y normativa de aplicación.

| Código | Ud | Descripción | Rendimiento | Precio | Importe |
|---|---|---|---|---|---|
| M01A0010 | h | Oficial primera | 0.35 | 13.83 | 4.84 |
| M01A0030 | h | Peón | 0.35 | 13.16 | 4.61 |
| E01HCC0050 | m³ | Horm prep HA-30/B/20/IIb | 1.02 | 80.31 | 81.92 |
| A04A0020 | kg | Acero corrugado B 500 S, elaborado y colocado. | 150 | 1.08 | 162.00 |
| A05AA0030 | m² | Encofrado y desencofrado en vigas riostras. (28/07/2014) | 6 | 14.66 | 87.96 |
| QBA0010 | h | Vibrador eléctrico | 0.4 | 5.96 | 2.38 |
| E01E0010 | m³ | Agua | 0.09 | 1.26 | 0.11 |
| E13DA0040 | ud | Separ. plást. arm. horiz. D=12-20 r 40 mm, Fosclip | 16 | 0.09 | 1.44 |
| %0.03 | % | Costes indirectos | 3 % | 345.26 | 10.36 |
|  |  | Total |  |  | 355.62 |

| Medición | Uds. | Largo | Ancho | Alto | Parcial |
|---|---|---|---|---|---|
| V00083 | 4 | 3.5 | 0.5 | 0.95 | 6.65 |
| V00065 | 2 | 4.25 | 0.5 | 0.95 | 4.04 |
| V00085 | 3 | 3 | 0.5 | 0.95 | 4.28 |
| V00086 | 2 | 2.5 | 0.5 | 0.95 | 2.38 |
| V00088 | 2 | 6.4 | 0.5 | 0.95 | 6.08 |
| V00090 | 2 | 6.6 | 0.5 | 0.95 | 6.27 |
| V00092 | 2 | 6.3 | 0.5 | 0.95 | 5.99 |
| V00094 | 2 | 1.6 | 0.5 | 0.95 | 1.52 |
| V00067 | 6 | 2.5 | 0.5 | 0.95 | 7.13 |
| V00087 | 6 | 6.5 | 0.5 | 0.95 | 18.53 |
| V00114 | 6 | 3 | 0.5 | 0.95 | 8.55 |
| V00103 | 2 | 3.7 | 0.5 | 0.95 | 3.52 |
| V00079 | 2 | 3.3 | 0.5 | 0.95 | 3.14 |
| V00077 | 2 | 3 | 0.5 | 0.95 | 2.85 |
| V00059 | 2 | 2.85 | 0.5 | 0.95 | 2.71 |
| V00062 | 4 | 0.7 | 0.5 | 0.95 | 1.33 |
| V00082 | 4 | 1.05 | 0.5 | 0.95 | 2.00 |
| V00110 | 1 | 2.75 | 0.5 | 0.95 | 1.31 |
| V00104 | 4 | 1.8 | 0.5 | 0.95 | 3.42 |
| V00026 | 5 | 6.55 | 0.5 | 0.95 | 15.56 |
| V00042 | 5 | 5.3 | 0.5 | 0.95 | 12.59 |
| V00040 | 1 | 3.75 | 0.5 | 0.95 | 1.78 |
| V00049 | 1 | 3.9 | 0.5 | 0.95 | 1.85 |
| V00041 | 1 | 2.8 | 0.5 | 0.95 | 1.33 |
| V00037 | 1 | 6.2 | 0.5 | 0.95 | 2.95 |
| V00033 | 1 | 6.15 | 0.5 | 0.95 | 2.92 |
| V00031 | 2 | 3.5 | 0.5 | 0.95 | 3.33 |
| V00027 | 2 | 4.2 | 0.5 | 0.95 | 3.99 |
| V00023 | 4 | 8 | 0.5 | 0.95 | 15.20 |
| Total |  |  |  |  | 153.2 |

**02.02.09** m³ Horm.armado muros HA-30/B/20/IIb, B500S, encof. 2 caras. (08/02/2008)
673.57 m³ × 264.37 = 178071.70
Hormigón armado en muros de contención, HA-30/B/20/IIb (consistencia blanda o plástica), con árido seleccionados en tonos ocres, armado con 55 kg/m³ de acero B 500 S, incluso elaboración, encofrado a dos caras (cuantía = 6 m²/m³), dibujo de la cara vista mediante alistonado vertical del 50% de la superfice con listones de pino de 10x5 cm, desencofrado, colocación de las armaduras, colocación de junta lineal soldada GUM 240 en juntas de hormigonado, separadores, puesta en obra, vibrado y curado, s/EHE-08 y C.T.E. DB SE y DB SE-C.Previamente a la ejecución de la cimentación, se deberá entregar una propuesta conjunta de cimentación y estructura prefabricada para su aprobación por parte de la DF que incluya memoria y cálculos, en cumplimiento del CTE. Según proyecto, CTE y normativa de aplicación.

| Código | Ud | Descripción | Rendimiento | Precio | Importe |
|---|---|---|---|---|---|
| M01A0010 | h | Oficial primera | 0.21 | 13.83 | 2.90 |
| M01A0030 | h | Peón | 0.21 | 13.16 | 2.76 |
| E01HCC0050 | m³ | Horm prep HA-30/B/20/IIb | 1.02 | 80.31 | 81.92 |
| A04A0020 | kg | Acero corrugado B 500 S, elaborado y colocado. | 55 | 1.08 | 59.40 |
| A05AB0020 | m² | Encofrado y desencof. en muros a una cara (28/07/2014) | 6 | 15.5 | 93.00 |
| U07AI021D | Ml | Listón madera pino 10x5 cm. (material; 08/02/2008) | 12 | 0.22 | 2.64 |
| E18JB0330D | m | Junta de hormigonado de PVC GUM 240 de Texsa | 1 | 2.1 | 2.10 |
| QBA0010 | h | Vibrador eléctrico | 0.5 | 5.96 | 2.98 |
| E01E0010 | m³ | Agua | 0.105 | 1.26 | 0.13 |
| E13DA0120 | ud | Separ plást arm vert r 40 mm D acero 12-20 Fosrueda (material) | 26 | 0.34 | 8.84 |
| %0.03 | % | Costes indirectos | 3 % | 256.67 | 7.70 |
|  |  | Total |  |  | 264.37 |

| Medición | Uds. | Largo | Ancho | Alto | Parcial |
|---|---|---|---|---|---|
| M04 | 1 | 26.09 | 0.35 | 3.3 | 30.13 |
| M11 | 1 | 90.49 | 0.35 | 3.7 | 117.18 |
| M12 | 1 | 42.13 | 0.45 | 4.8 | 91.00 |
| M21 | 1 | 19.44 | 0.45 | 4.8 | 41.99 |
| M22 | 1 | 28.23 | 0.45 | 4.8 | 60.98 |
| M31 | 1 | 42.8 | 0.45 | 4.8 | 92.45 |
| M32 | 1 | 25.67 | 0.35 | 3.7 | 33.24 |
| M33 | 1 | 36.58 | 0.35 | 3.7 | 47.37 |
| M34 | 1 | 21.7 | 0.35 | 3.7 | 28.10 |
| M51 | 1 | 31.89 | 0.35 | 3.7 | 41.30 |
| M52 | 1 | 31.12 | 0.35 | 3.1 | 33.77 |
| M53 | 1 | 21.17 | 0.45 | 4.8 | 45.73 |
| DV1 | 1 | 11.25 | 0.2 | 1.1 | 2.48 |
| DV2 | 1 | 6.88 | 0.2 | 1.1 | 1.51 |
| DV3 | 1 | 5.9 | 0.2 | 1.1 | 1.30 |
| ASCENSOR | 4 | 2.8 | 0.3 | 1.5 | 5.04 |
| Total |  |  |  |  | 673.57 |

**02.02.10** m³ Horm.armado losas cimentac. HA-30/B/20/IIIa, B500S. (28/03/2009)
8.1 m³ × 165.61 = 1341.44
Hormigón armado en losas de cimentación, HA-30/B/20/IIIa, armado 50 kg/m³ de acero B 500 S, incluso elaboración, encofrado, colocación de las armaduras, colocación de junta lineal soldada GUM 240 en uniones con muros, separadores, puesta en obra, vibrado, curado y desencofrado, s/EHE-08 y C.T.E. DB SE y DB SE-C. Previamente a la ejecución de la cimentación, se deberá entregar una propuesta conjunta de cimentación y estructura prefabricada para su aprobación por parte de la DF que incluya memoria y cálculos, en cumplimiento del CTE. Según proyecto, CTE y normativa de aplicación.

| Código | Ud | Descripción | Rendimiento | Precio | Importe |
|---|---|---|---|---|---|
| M01A0010 | h | Oficial primera | 0.2 | 13.83 | 2.77 |
| M01A0030 | h | Peón | 0.2 | 13.16 | 2.63 |
| E01HCC0060 | m³ | Horm prep HA-30/B/20/IIIa (material; 28/03/2009) | 1.02 | 80.31 | 81.92 |
| A04A0020 | kg | Acero corrugado B 500 S, elaborado y colocado. | 50 | 1.08 | 54.00 |
| A05AB0020 | m² | Encofrado y desencof. en muros a una cara | 1 | 15.5 | 15.50 |
| E18JB0330D | m | Junta de hormigonado de PVC GUM 240 de Texsa | 1 | 2.1 | 2.10 |
| QBA0010 | h | Vibrador eléctrico | 0.25 | 5.96 | 1.49 |
| E01E0010 | m³ | Agua | 0.02 | 1.26 | 0.03 |
| E13DA0150 | ud | Separ hormigón r 40-50 mm uso universal | 7 | 0.05 | 0.35 |
| %0.03 | % | Costes indirectos | 3 % | 160.79 | 4.82 |
|  |  | Total |  |  | 165.61 |

| Medición | Uds. | Largo | Ancho | Alto | Parcial |
|---|---|---|---|---|---|
| ASCENSOR |  |  |  |  |  |
|  | 1 | 4.5 | 4.5 | 0.4 | 8.10 |
| Total |  |  |  |  | 8.1 |

### 02.03 DRENAJES (08/02/2008)
Importe: 20763.89

**02.03.01** Ml Tubería de drenaje de PVC ranurado D200 (08/02/2008)
440 Ml × 3.61 = 1588.40
Ml. Tubería de drenaje de PVC ranurada de 16cm. de diámetro, color amarillo, colocada sobre solera de hormigón HM-20 N/mm2, incluso p.p. de geotextil Sika Geotex PP 120, según según CTE/DB-HS 1. Según proyecto, CTE y normativa de aplicación.

| Código | Ud | Descripción | Rendimiento | Precio | Importe |
|---|---|---|---|---|---|
| M01A0010 | h | Oficial primera | 0.073 | 13.83 | 1.01 |
| U05AI011200 | Ml | Tuberia drenaje PVC D=200 mm. (material; 11/09/2014) | 1 | 2.28 | 2.28 |
| U04QA005 | M2 | Geotextil Sika Geotex PP 120 (material; 08/02/2008) | 0.5 | 0.41 | 0.21 |
| %CI | % | Costes indirectos (08/02/2008) | 3 % | 3.50 | 0.11 |
|  |  | Total |  |  | 3.61 |

| Medición | Uds. | Largo | Parcial |
|---|---|---|---|
| PERÍMETRO |  |  |  |
| norte | 1 | 21 | 21.00 |
|  | 1 | 29 | 29.00 |
| oeste | 1 | 70 | 70.00 |
|  | 1 | 60 | 60.00 |
| sur | 1 | 28 | 28.00 |
| este | 1 | 135 | 135.00 |
| INTERIOR |  |  |  |
| este | 1 | 33 | 33.00 |
|  | 1 | 64 | 64.00 |
| Total |  |  | 440 |

**02.03.02** M2 Impermeabilización muros: impr. + lam. asf. + lam. nod. + geot. (08/02/2008)
1060.9 M2 × 13.15 = 13950.84
M2. Impermeabilización de muros de cimentación por su cara externa, constituida por 0,5 Kg/m2 de imprimación asfáltica IMPRIDAN-100 o similar, lámina asfáltica de betún modificado con elastómeros SBS de 3 kg/m2 de peso medio, acabada con film de polietileno por ambas caras y armada con fieltro de poliéster de 160 gr/m2, ESTERDAN 30 P ELAST (Tipo LBM-30-FP) o similar, totalmente adherida al muro con soplete, lámina drenante nodulada de polietileno de alta densidad con geotextil adherido, DANODREN H 15 Plus o similar; fijada al muro mediante tacos de expansión y solapada 10 cm, con el geotextil mirando al terreno, lista para efectuar el relleno, incluso perfil de acero galvanizado en protección superior. Según CTE/DB-HS 1. Según proyecto, CTE y normativa de aplicación.

| Código | Ud | Descripción | Rendimiento | Precio | Importe |
|---|---|---|---|---|---|
| M01A0010 | h | Oficial primera | 0.25 | 13.83 | 3.46 |
| U16AD004 | Kg | Imprimación asfáltica Impridan-100 (material; 08/02/2008) | 0.5 | 1.87 | 0.94 |
| U16AA252 | M2 | Lámina Esterdan 30 P elastómera (material; 02/10/2014) | 1.1 | 3.59 | 3.95 |
| U16DA917 | M2 | Lámina drenante Danodren H 15 Plus (material; 02/10/2014) | 1.15 | 2.2 | 2.53 |
| U16DA914 | Ud | Fijación lámina drenante (material; 08/02/2008) | 2 | 0.31 | 0.62 |
| E18LE0030 | m | Perfil galvanizado para lámina PVC i/sellado (material; 02/10/2014) | 0.25 | 5.07 | 1.27 |
| %CI | % | Costes indirectos | 3 % | 12.77 | 0.38 |
|  |  | Total |  |  | 13.15 |

| Medición | Uds. | Largo | Alto | Parcial |
|---|---|---|---|---|
| PERÍMETRO |  |  |  |  |
| norte | 1 | 30 | 4.9 | 147.00 |
| oeste | 1 | 70 | 4.9 | 343.00 |
|  | 1 | 60 | 3.8 | 228.00 |
| sur | 1 | 28 | 3.8 | 106.40 |
| este | 1 | 5 | 3.8 | 19.00 |
| RAMPA |  |  |  |  |
| oeste | 1 | 33 | 2.5 | 82.50 |
|  | 1 | 54 | 2.5 | 135.00 |
| Total |  |  |  | 1060.9 |

**02.03.03** m² Impermeabilización muros: emulsión bituminosa
802 m² × 2.45 = 1964.90
Impermeabilización de cimentación o trasdós de muros con emulsión bituminosa aniónica tipo Emulcym negro o equivalente, con un rendimiento de 1 kg/m². Según proyecto, CTE y normativa de aplicación.

| Código | Ud | Descripción | Rendimiento | Precio | Importe |
|---|---|---|---|---|---|
| M01A0030 | h | Peón | 0.15 | 13.16 | 1.97 |
| E18LA0040 | kg | Emulsión bituminosa (material) | 1 | 0.41 | 0.41 |
| %0.03 | % | Costes indirectos | 3 % | 2.38 | 0.07 |
|  |  | Total |  |  | 2.45 |

| Medición | Uds. | Largo | Alto | Parcial |
|---|---|---|---|---|
| PERÍMETRO |  |  |  |  |
| norte | 1 | 20 | 4.9 | 98.00 |
| este | 1 | 130 | 3.8 | 494.00 |
| RAMPA |  |  |  |  |
| este | 1 | 84 | 2.5 | 210.00 |
| Total |  |  |  | 802 |

**02.03.04** Ml Canaleta de hormigón polímero ULMA M100 (08/02/2008)
153.4 Ml × 21.25 = 3259.75
Ml. Canaleta de hormigón polímero M100 de ULMA para recogida de aguas, de 60 mm de altura exterior, para terrazas y duchas colectivas, sin pendiente incorporada, rejilla de fundición dúctil FNX100UCBM de ULMA, embebida en recrecido de mortero y medios auxiliares necesarios para la correcta ejecución de los trabajos. Según proyecto, CTE y normativa de aplicación.

| Código | Ud | Descripción | Rendimiento | Precio | Importe |
|---|---|---|---|---|---|
| M01A0010 | h | Oficial primera | 0.2 | 13.83 | 2.77 |
| U05JA00100 | Ml | Canal H-Polímero M100 ULMA (material; 02/10/2014) | 1 | 7.96 | 7.96 |
| U05JA030 | Ml | Rejilla fundición 1 m ULMA (material; 02/10/2014) | 1 | 9.9 | 9.90 |
| %CI | % | Costes indirectos | 3 % | 20.63 | 0.62 |
|  |  | Total |  |  | 21.25 |

| Medición | Uds. | Largo | Parcial |
|---|---|---|---|
| URBANIZACIÓN INTERIOR |  |  |  |
|  | 2 | 26.4 | 52.80 |
|  | 1 | 8.3 | 8.30 |
|  | 1 | 18.4 | 18.40 |
|  | 1 | 18.3 | 18.30 |
|  | 1 | 23.9 | 23.90 |
|  | 1 | 10.15 | 10.15 |
|  | 1 | 10.85 | 10.85 |
|  | 1 | 10.7 | 10.70 |
| Total |  |  | 153.4 |

### 02.04 SANEAMIENTO HORIZONTAL (04/06/2008)
Importe: 32598.78

#### 02.04.01 CANALIZACION PLUVIALES (04/06/2008)
Importe: 19857.14

**D04AB0820** m Tub. saneam. exter. PVC-U, D 250 e=6,2, SANIVIL (23/04/2012)
165 m × 25.35 = 4182.75
Tubería de saneamiento de PVC-U, UNE-EN 1401-1, SANIVIL o equivalente, de D 250 mm y 6,2 mm de espesor, SN-4 (rigidez anular nominal 4 kN/m²), de pared compacta, color teja, con junta elástica, colocada en fondo de zanja, incluso solera de arena de 10 cm de espesor, p.p. de pequeño material, sin incluir excavación ni relleno de la zanja. Totalmente instalada y probada, según C.T.E. DB HS-5 y UNE-ENV 1046.

| Código | Ud | Descripción | Rendimiento | Precio | Importe |
|---|---|---|---|---|---|
| M01A0010 | h | Oficial primera | 0.03 | 13.83 | 0.41 |
| M01A0030 | h | Peón | 0.05 | 13.16 | 0.66 |
| QAC0010 | h | Camión grúa 20 t (maquinaria; 28/07/2014) | 0.01 | 30 | 0.30 |
| E01CA0020 | m³ | Arena seca (material) | 0.075 | 22.85 | 1.71 |
| E28EB0790 | m | Tub. PVC-U saneamiento junta elast. DN 250 mm, SN 4 (material; 23/04/2012) | 1 | 21.53 | 21.53 |
| %0.030300_1 | % | Costes indirectos (28/07/2014) | 3 % | 24.61 | 0.74 |
|  |  | Total |  |  | 25.35 |

**D04AB0810** m Tub. saneam. exter. PVC-U, D 200 e=4,9, SANIVIL (23/04/2012)
100 m × 17.28 = 1728.00
Tubería de saneamiento de PVC-U, UNE-EN 1401-1, SANIVIL o equivalente, de D 200 mm y 4,9 mm de espesor, SN-4 (rigidez anular nominal 4 kN/m²), de pared compacta, color teja, con junta elástica, colocada en fondo de zanja, incluso solera de arena de 10 cm de espesor, p.p. de pequeño material, sin incluir excavación ni relleno de la zanja. Totalmente instalada y probada, según C.T.E. DB HS-5 y UNE-ENV 1046.

| Código | Ud | Descripción | Rendimiento | Precio | Importe |
|---|---|---|---|---|---|
| M01A0010 | h | Oficial primera | 0.03 | 13.83 | 0.41 |
| M01A0030 | h | Peón | 0.05 | 13.16 | 0.66 |
| QAC0010 | h | Camión grúa 20 t | 0.01 | 30 | 0.30 |
| E01CA0020 | m³ | Arena seca | 0.07 | 22.85 | 1.60 |
| E28EB0780 | m | Tub. PVC-U saneamiento junta elast. DN 200 mm, SN 4 (material; 23/04/2012) | 1 | 13.81 | 13.81 |
| %0.03 | % | Costes indirectos | 3 % | 16.78 | 0.50 |
|  |  | Total |  |  | 17.28 |

**D04AB0830** m Tub. saneam. exter. PVC-U, D 315 e=7,7, SANIVIL (23/04/2012)
130 m × 38.58 = 5015.40
Tubería de saneamiento de PVC-U, UNE-EN 1401-1, SANIVIL o equivalente, de D 315 mm y 7,7 mm de espesor, SN-4 (rigidez anular nominal 4 kN/m²), de pared compacta, color teja, con junta elástica, colocada en fondo de zanja, incluso solera de arena de 10 cm de espesor, p.p. de pequeño material, sin incluir excavación ni relleno de la zanja. Totalmente instalada y probada, según C.T.E. DB HS-5 y UNE-ENV 1046.

| Código | Ud | Descripción | Rendimiento | Precio | Importe |
|---|---|---|---|---|---|
| M01A0010 | h | Oficial primera | 0.04 | 13.83 | 0.553 |
| M01A0030 | h | Peón | 0.06 | 13.16 | 0.790 |
| QAC0010 | h | Camión grúa 20 t | 0.01 | 30 | 0.300 |
| E01CA0020 | m³ | Arena seca | 0.082 | 22.85 | 1.874 |
| E28EB0800 | m | Tub. PVC-U saneamiento junta elast. DN 315 mm, SN 4 (material; 23/04/2012) | 1 | 33.94 | 33.940 |
| %0.030300_1 | % | Costes indirectos | 3 % | 37.457 | 1.124 |
|  |  | Total |  |  | 38.58 |

**D04AB0840** m Tub. saneam. exter. PVC-U, D 400 e=9,8, SANIVIL (23/04/2012)
18 m × 60.07 = 1081.26
Tubería de saneamiento de PVC-U, UNE-EN 1401-1, SANIVIL o equivalente, de D 400 mm y 9,8 mm de espesor, SN-4 (rigidez anular nominal 4 kN/m²), de pared compacta, color teja, con junta elástica, colocada en fondo de zanja, incluso solera de arena de 10 cm de espesor, p.p. de pequeño material, sin incluir excavación ni relleno de la zanja. Totalmente instalada y probada, según C.T.E. DB HS-5 y UNE-ENV 1046.

| Código | Ud | Descripción | Rendimiento | Precio | Importe |
|---|---|---|---|---|---|
| M01A0010 | h | Oficial primera | 0.04 | 13.83 | 0.55 |
| M01A0030 | h | Peón | 0.06 | 13.16 | 0.79 |
| QAC0010 | h | Camión grúa 20 t | 0.01 | 30 | 0.30 |
| E01CA0020 | m³ | Arena seca | 0.09 | 22.85 | 2.06 |
| E28EB0810 | m | Tub. PVC-U saneamiento junta elast. DN 400 mm, SN 4 (material; 23/04/2012) | 1 | 54.62 | 54.62 |
| %0.030300_1 | % | Costes indirectos | 3 % | 58.32 | 1.75 |
|  |  | Total |  |  | 60.07 |

**D04BA0080** ud Arqueta 60x60x100 horm. fck 15 N/mm² tapa fund. dúctil (04/06/2008)
16 ud × 180.41 = 2886.56
Arqueta de registro de 60x60x100 cm de dimensiones interiores, constituída por paredes de hormigón en masa de fck=15 N/mm² de 12 cm de espesor, solera de hormigón de fck=10 N/mm² de 10 cm de espesor, con aristas y rincones a media caña, y registro peatonal B-125 s/UNE EN 124, de fundición dúctil, incluso excavación, relleno de trasdós con carga y transporte de tierras sobrantes a vertedero, encofrado y desencofrado, acometida y remate de tubos, según C.T.E. DB HS-5.

| Código | Ud | Descripción | Rendimiento | Precio | Importe |
|---|---|---|---|---|---|
| M01A0010 | h | Oficial primera | 3 | 13.83 | 41.490 |
| M01A0030 | h | Peón | 3 | 13.16 | 39.480 |
| A03A0030 | m³ | Hormigón en masa de fck= 15 N/mm² (03/07/2012) | 0.17 | 85.98 | 14.617 |
| A03A0010 | m³ | Hormigón en masa de fck= 10 N/mm² (03/07/2012) | 0.071 | 79.6 | 5.652 |
| A05AG0020 | m² | Encofrado y desencof. en paredes de arquetas, cámaras y sótanos. (28/07/2014) | 1.44 | 17.14 | 24.682 |
| E28BA0090 | ud | Reg peat B-125 600x600mm tapa/marco fund dúctil (material; 04/06/2008) | 1 | 37.94 | 37.940 |
| A06B0010 | m³ | Excavación en zanjas y pozos. | 0.75 | 12.39 | 9.293 |
| A06D0020 | m³ | Carga mecánica, transporte tierras vertedero, camión, máx. 10 km (28/07/2014) | 0.524 | 3.82 | 2.002 |
| %0.030300_1 | % | Costes indirectos | 3 % | 175.156 | 5.255 |
|  |  | Total |  |  | 180.41 |

**D04CA0020** m Pozo registro circular D=1,00 m horm., parte variable (central) (19/09/2011)
21 m × 108.73 = 2283.33
Pozo de registro circular (parte variable), prefabricado de hormigón armado, de diámetro interior 1,00 m, con marcado CE s/UNE-EN 1917 y UNE 127917, formado por anillos 1000/1200 mm (Dxh), incluso pates montados en fábrica, juntas de estanqueidad o material de sellado, incluso excavación precisa, relleno de trasdós con carga y transporte de tierras sobrantes a vertedero, totalmente terminado, según C.T.E. DB HS-5.

| Código | Ud | Descripción | Rendimiento | Precio | Importe |
|---|---|---|---|---|---|
| M01A0030 | h | Peón | 0.3 | 13.16 | 3.95 |
| M01A0010 | h | Oficial primera | 0.3 | 13.83 | 4.15 |
| QAC0010 | h | Camión grúa 20 t | 0.2 | 30 | 6.00 |
| E28AC0030 | ud | Anillo de pozo 1000/1200 (Dxh) e=120 mm i/pates (material; 19/09/2011) | 0.833 | 59.96 | 49.95 |
| E28AD0020 | ud | Junta de goma D=1000 mm para pozos de registro para unión entre dos piezas. (material; 10/10/2012) | 0.833 | 3.44 | 2.87 |
| A06B0010 | m³ | Excavación en zanjas y pozos. | 2.11 | 12.39 | 26.14 |
| A06D0020 | m³ | Carga mecánica, transporte tierras vertedero, camión, máx. 10 km | 1.21 | 3.82 | 4.62 |
| A06C0030 | m³ | Relleno localizado con material de excavación. (28/07/2014) | 0.9 | 8.75 | 7.88 |
| %0.030300_1 | % | Costes indirectos | 3 % | 105.56 | 3.17 |
|  |  | Total |  |  | 108.73 |

**D04CA0010** ud Pozo registro circular D=1,00 m horm., parte fija (sup e inf) (04/06/2008)
9 ud × 297.76 = 2679.84
Pozo de registro circular (parte fija), prefabricado de hormigón armado, de diámetro interior 1,00 m, con marcado CE s/UNE-EN 1917 y UNE 127917, formado por pieza inferior constituída por base de pozo de 1000x700 mm (Dxh) y pieza superior constituída por cono de 1000/625x700 mm (D inf/sup x h), incluso pates montados en fábrica, registro reforzado D 400, s/UNE EN 124, de fundición dúctil, de D=600 mm, juntas de estanqueidad o material de sellado, conexión a conducciones, incluso excavación precisa, relleno de trasdós con carga y transporte de tierras sobrantes a vertedero, totalmente terminado, según C.T.E. DB HS-5.

| Código | Ud | Descripción | Rendimiento | Precio | Importe |
|---|---|---|---|---|---|
| M01A0010 | h | Oficial primera | 0.5 | 13.83 | 6.92 |
| M01A0030 | h | Peón | 0.5 | 13.16 | 6.58 |
| QAC0010 | h | Camión grúa 20 t | 0.45 | 30 | 13.50 |
| E28BC0030 | ud | Reg calzad D400 D 600mm tapa/marco articul fund dúctil (material; 04/06/2008) | 1 | 74.8 | 74.80 |
| E28AC0010 | ud | Base de pozo 1000x700 (Dxh) mm (material; 19/09/2011) | 1 | 99.15 | 99.15 |
| E28AC0020 | ud | Cono de pozo 1000/625x700 (Dxh) e=120 mm i/pates (material; 19/09/2011) | 1 | 36.08 | 36.08 |
| E28AD0020 | ud | Junta de goma D=1000 mm | 1 | 3.44 | 3.44 |
| A06B0010 | m³ | Excavación en zanjas y pozos. | 2.64 | 12.39 | 32.71 |
| A06D0020 | m³ | Carga mecánica, transporte tierras vertedero, camión, máx. 10 km | 1.46 | 3.82 | 5.58 |
| A06C0030 | m³ | Relleno localizado con material de excavación. | 1.18 | 8.75 | 10.33 |
| %0.030300_1 | % | Costes indirectos | 3 % | 289.09 | 8.67 |
|  |  | Total |  |  | 297.76 |

#### 02.04.02 CANALIZACION FECALES (04/06/2008)
Importe: 12031.64

**D04AB0030** m Tub. saneam. exter. PVC-U, D110 e=3,2 Terrain i/excav. y relleno (28/07/2014)
28 m × 22.13 = 619.64
Tubería de saneamiento SN-4, de PVC-U, UNE-EN 1401-1, Terrain o equivalente, de D 110 mm y 3,2 mm de espesor, unión encolada, enterrada en zanja, con p.p. de piezas especiales, incluso excavación con extracción de tierras al borde, solera de arena de 10 cm de espesor, colocación de la tubería, relleno y compactación de la zanja con arena volcánica, carga y transporte de tierras a vertedero. Totalmente instalada y probada, según C.T.E. DB HS-5 y UNE-ENV 13801.

| Código | Ud | Descripción | Rendimiento | Precio | Importe |
|---|---|---|---|---|---|
| M01A0010 | h | Oficial primera | 0.2 | 13.83 | 2.77 |
| M01A0030 | h | Peón | 0.2 | 13.16 | 2.63 |
| E28EB0250 | m | Tub. PVC-U saneam. D 110 mm unión encol. (material; 28/07/2014) | 1 | 5.88 | 5.88 |
| A06B0010 | m³ | Excavación en zanjas y pozos. | 0.29 | 12.39 | 3.59 |
| E01CA0020 | m³ | Arena seca | 0.04 | 22.85 | 0.91 |
| A06C0010 | m³ | Relleno de zanjas con arena volcánica. (28/07/2014) | 0.25 | 18.34 | 4.59 |
| A06D0020 | m³ | Carga mecánica, transporte tierras vertedero, camión, máx. 10 km | 0.29 | 3.82 | 1.11 |
| %0.030300_1 | % | Costes indirectos | 3 % | 21.48 | 0.64 |
|  |  | Total |  |  | 22.13 |

| Medición | Uds. | Largo | Parcial |
|---|---|---|---|
|  | 1 | 7 | 7.00 |
|  | 1 | 3 | 3.00 |
|  | 1 | 18 | 18.00 |
| Total |  |  | 28 |

**D04AB0070** m Tub. saneam. exter. PVC-U, D160 e=4,0 Terrain i/excav. y relleno (28/07/2014)
94 m × 28.91 = 2717.54
Tubería de saneamiento SN-4, de PVC-U, UNE-EN 1401-1, Terrain o equivalente, de D 160 mm y 4,0 mm de espesor, con junta elástica, enterrada en zanja, con p.p. de piezas especiales, incluso excavación con extracción de tierras al borde, solera de arena de 10 cm de espesor, colocación de la tubería, relleno y compactación de la zanja con arena volcánica, carga y transporte de tierras a vertedero. Totalmente instalada y probada, según C.T.E. DB HS-5 y UNE-ENV 13801.

| Código | Ud | Descripción | Rendimiento | Precio | Importe |
|---|---|---|---|---|---|
| M01A0010 | h | Oficial primera | 0.2 | 13.83 | 2.77 |
| M01A0030 | h | Peón | 0.2 | 13.16 | 2.63 |
| E28EB0270 | m | Tub. PVC-U saneam. D 160 mm j. elást. (material; 28/07/2014) | 1 | 11.15 | 11.15 |
| A06B0010 | m³ | Excavación en zanjas y pozos. | 0.33 | 12.39 | 4.09 |
| E01CA0020 | m³ | Arena seca | 0.045 | 22.85 | 1.03 |
| A06C0010 | m³ | Relleno de zanjas con arena volcánica. | 0.28 | 18.34 | 5.14 |
| A06D0020 | m³ | Carga mecánica, transporte tierras vertedero, camión, máx. 10 km | 0.33 | 3.82 | 1.26 |
| %0.030300_1 | % | Costes indirectos | 3 % | 28.07 | 0.84 |
|  |  | Total |  |  | 28.91 |

| Medición | Uds. | Largo | Parcial |
|---|---|---|---|
|  | 1 | 30 | 30.00 |
|  | 1 | 21 | 21.00 |
|  | 1 | 15 | 15.00 |
|  | 1 | 28 | 28.00 |
| Total |  |  | 94 |

**D04AB0820** m Tub. saneam. exter. PVC-U, D 250 e=6,2, SANIVIL
61 m × 25.35 = 1546.35

| Medición | Uds. | Largo | Parcial |
|---|---|---|---|
|  | 1 | 18 | 18.00 |
|  | 1 | 9 | 9.00 |
|  | 1 | 7 | 7.00 |
|  | 1 | 27 | 27.00 |
| Total |  |  | 61 |

**D04AB0830** m Tub. saneam. exter. PVC-U, D 315 e=7,7, SANIVIL
54 m × 38.58 = 2083.32

| Medición | Uds. | Largo | Parcial |
|---|---|---|---|
|  | 1 | 16 | 16.00 |
|  | 1 | 24 | 24.00 |
|  | 1 | 14 | 14.00 |
| Total |  |  | 54 |

**D04BA0080** ud Arqueta 60x60x100 horm. fck 15 N/mm² tapa fund. dúctil
3 ud × 180.41 = 541.23

**D04CA0020** m Pozo registro circular D=1,00 m horm., parte variable (central)
14 m × 108.73 = 1522.22

**D04CA0010** ud Pozo registro circular D=1,00 m horm., parte fija (sup e inf)
7 ud × 297.76 = 2084.32

**D14FD0030** ud Sumidero sifónico PVC Terrain 50mm (03/07/2012)
7 ud × 35.07 = 245.49
Sumidero sifónico de PVC Terrain de D 50 mm de salida, en locales húmedos, con tapa de inox y rejilla, recibido con mortero de cemento y arena. Instalado, incluso ayudas de albañilería, según C.T.E. DB HS-5.

| Código | Ud | Descripción | Rendimiento | Precio | Importe |
|---|---|---|---|---|---|
| M01A0010 | h | Oficial primera | 1 | 13.83 | 13.83 |
| M01A0030 | h | Peón | 0.3 | 13.16 | 3.95 |
| A02A0040 | m³ | Mortero 1:6 de cemento (03/07/2012) | 0.01 | 90.25 | 0.90 |
| E28JBB0050 | ud | Sumidero sifónico plano D 50 mm (material; 28/07/2014) | 1 | 11.22 | 11.22 |
| M01B0050 | h | Oficial fontanero (mano de obra; 05/11/2014) | 0.3 | 13.83 | 4.15 |
| %0.030300_1 | % | Costes indirectos | 3 % | 34.05 | 1.02 |
|  |  | Total |  |  | 35.07 |

**D04E0010D** ud Estación bombeo resid 19,8-3,6 m³/h 2-9 mca Fips FGb/311-2 ms/A (04/06/2008)
1 ud × 671.53 = 671.53
Estación de bombeo de aguas residuales, Fips mod FGb/311-2 ms/A o equivalente, formada por una electrobomba de 1 CV, para un caudal de 19,8 m³/h a 2 m.c.a. y 3,6 m³/h a 9 m.c.a., incluso cuadro eléctrico, interruptor de nivel, p.p. de tubería de PVC D 63 mm, accesorios y depósito enterrado de 1000 l, i/excavación precisa, relleno de resto de zanja con tierras saneadas, carga y transporte de tierras sobrantes a vertedero. Instalada, según C.T.E. DB HS-5.

| Código | Ud | Descripción | Rendimiento | Precio | Importe |
|---|---|---|---|---|---|
| M01B0050 | h | Oficial fontanero | 1 | 13.83 | 13.83 |
| M01B0060 | h | Ayudante fontanero (mano de obra; 05/11/2014) | 1 | 13.16 | 13.16 |
| E28KA0060 | ud | Electrob aguas resid 1 CV 19,8-3,6 m³/h 2-9 mca Fips FGb/311-2 m (material; 04/06/2008) | 1 | 274.46 | 274.46 |
| E28KC0080 | ud | Cuadro fecal 1B monofásico, Spill (material; 04/06/2008) | 1 | 168.12 | 168.12 |
| E28KC0090 | ud | Interruptor nivel de mercurio (material; 04/06/2008) | 1 | 21.3 | 21.30 |
| E24AK0130 | m | Tub. PVC-U presión unión encol 16 Atm D 63 mm T.P.P. (material) | 4 | 4.09 | 16.36 |
| E24AL0010 | ud | Codo 90º PVC-U presión D 63, T.P.P. (material) | 1 | 1.49 | 1.49 |
| E24AL0110 | ud | Manguito unión mixto PVC-U presión D 63, T.P.P. (material) | 1 | 1.67 | 1.67 |
| E24FA0030 | ud | Depósito polietileno cilíndr y tapa 1000 l (material) | 1 | 119.74 | 119.74 |
| A06B0010 | m³ | Excavación en zanjas y pozos. | 1.3 | 12.39 | 16.11 |
| A06C0020 | m³ | Relleno de zanjas compactado con productos procedentes de las mi (28/07/2014) | 0.3 | 6.36 | 1.91 |
| A06D0020 | m³ | Carga mecánica, transporte tierras vertedero, camión, máx. 10 km | 1 | 3.82 | 3.82 |
| %0.03 | % | Costes indirectos | 3 % | 651.97 | 19.56 |
|  |  | Total |  |  | 671.53 |

#### 02.04.03 CANALIZACION SUMINISTRO AGUA POTABLE (28/07/2014)
Importe: 710

**D14ADA0002** m Canaliz agua fria DN 16mm PE-X Uponor Wirsbo-Pex (28/07/2014)
250 m × 2.84 = 710.00
Canalización con tubería de polietileno reticulado (PE-X), UNE-EN ISO 15875, Uponor Wirsbo-Pex o equivalente, fabricada según método Engel (Peróxido), de DN 16 mm, e=2,2 mm, para agua fría, instalación no empotrada, sujeta mediante abrazaderas, incluso p.p. de accesorios Uponor Quick & Easy plástico (PPSU) y pequeño material. Instalada y probada. Según C.T.E. DB HS-4 y Decreto 134/2011 Consejería de Industria.

| Código | Ud | Descripción | Rendimiento | Precio | Importe |
|---|---|---|---|---|---|
| M01B0050 | h | Oficial fontanero | 0.038 | 13.83 | 0.53 |
| M01B0060 | h | Ayudante fontanero | 0.038 | 13.16 | 0.50 |
| E24AG0010 | m | Tubo polietileno retic. Uponor Wirsbo-Pex D 16 mm (material; 28/07/2014) | 1 | 1.13 | 1.13 |
| E24AH0090 | ud | p.p. accesorios, D=16mm Uponor Quick & Easy (PPSU) (material; 28/07/2014) | 1 | 0.6 | 0.60 |
| %0.030300_1 | % | Costes indirectos | 3 % | 2.76 | 0.08 |
|  |  | Total |  |  | 2.84 |

### 02.05 PUESTA A TIERRA
Importe: 465.04

**02.05.01** m Conducción de puesta a tierra enterrada 35 mm²
16 m × 8.22 = 131.52
Conducción de puesta a tierra enterrada a una profundidad no menor de 0,5 m, instalada con conductor de cobre desnudo de 35 mm² de sección nominal, electrodos, incluso excavación, relleno y p.p. de soldadura aluminotérmica. Instalada s/RBT-02. Según proyecto, CTE y normativa de aplicación.

| Código | Ud | Descripción | Rendimiento | Precio | Importe |
|---|---|---|---|---|---|
| M01B0070 | h | Oficial electricista (mano de obra; 05/11/2014) | 0.1 | 13.83 | 1.38 |
| M01B0080 | h | Ayudante electricista (mano de obra; 05/11/2014) | 0.1 | 13.16 | 1.32 |
| E22LA0010 | m | Conductor cobre desnudo 35 mm². (material) | 1.05 | 3.29 | 3.45 |
| M01A0030 | h | Peón | 0.1 | 13.16 | 1.32 |
| E22LC0010 | ud | p.p. de soldadura aluminotérmica. (material) | 1 | 0.51 | 0.51 |
| %0.03 | % | Costes indirectos | 3 % | 7.98 | 0.24 |
|  |  | Total |  |  | 8.22 |

| Medición | Uds. | Largo | Parcial |
|---|---|---|---|
| LABORATORIOS |  |  |  |
|  | 8 | 2 | 16.00 |
| Total |  |  | 16 |

**02.05.02** ud Arqueta de puesta o conexión a tierra 30x30 cm
8 ud × 41.69 = 333.52
Arqueta de puesta o conexión a tierra, metálica, de 30x30 cm, con tapa, incluso pica de acero cobrado de 1,5 m, seccionador, hincado, p.p. de soldadura aluminotérmica y adición de carbón y sal. Totalmente instalada y comprobada incluso ayudas de albañilería, s/RB-02. Según proyecto, CTE y normativa de aplicación.

| Código | Ud | Descripción | Rendimiento | Precio | Importe |
|---|---|---|---|---|---|
| M01B0070 | h | Oficial electricista | 1 | 13.83 | 13.83 |
| M01B0080 | h | Ayudante electricista | 0.5 | 13.16 | 6.58 |
| M01A0010 | h | Oficial primera | 0.5 | 13.83 | 6.92 |
| E22LB0010 | ud | Pica puesta a tierra de 1,5 m (material) | 1 | 2.23 | 2.23 |
| E22LC0020 | ud | Seccionador de tierra (material) | 1 | 5.82 | 5.82 |
| E22DB0010 | ud | Arqueta puesta o conexión a tierra, aluminio, 30x30 cm i/tapa (material) | 1 | 4.58 | 4.58 |
| E22LC0010 | ud | p.p. de soldadura aluminotérmica. | 1 | 0.51 | 0.51 |
| %0.03 | % | Costes indirectos | 3 % | 40.47 | 1.21 |
|  |  | Total |  |  | 41.69 |

| Medición | Uds. | Parcial |
|---|---|---|
| LABORATORIOS |  |  |
|  | 8 | 8.00 |
| Total |  | 8 |

## 12 SEGURIDAD, CALIDAD Y RESIDUOS I (21/04/2009)
Importe: 46175.28

### 12.01 SEGURIDAD Y SALUD FASE I (18/11/2014)
Importe: 14340.74

**12.01.01** UD SEGURIDAD Y SALUD FASE I (18/11/2014)
1 UD × 14340.74 = 14340.74
Según Estudio de Seguridad y Salud del proyecto.

### 12.02 CONTROL DE CALIDAD FASE I (21/04/2009)
Importe: 2415.61

**12.02.01** ud Ensayo de tracción de barras de acero corrugado
18 ud × 25.66 = 461.88
Ensayo de tracción y características geométricas de barras de acero corrugado, según UNE-EN 10002-1, UNE 36068 y UNE 36065.

| Código | Ud | Descripción | Rendimiento | Precio | Importe |
|---|---|---|---|---|---|
| E12BA0010 | ud | Ensayo de tracción de barras de acero corrugado (material) | 1 | 24.91 | 24.91 |
| %0.03 | % | Costes indirectos | 3 % | 24.91 | 0.75 |
|  |  | Total |  |  | 25.66 |

**12.02.02** ud Ensayo malla electrosoldada: tracción, doblado y doblado-desdobl (21/04/2009)
4 ud × 55.42 = 221.68
Ensayo mecánico de malla electrosoldada de acero, incluyendo ensayo de tracción, doblado simple y doblado-desdoblado, según UNE 36092 y UNE-EN 10080.

| Código | Ud | Descripción | Rendimiento | Precio | Importe |
|---|---|---|---|---|---|
| E12BA0050 | ud | Ensayo malla electrosoldada: tracción, doblado y doblado-desdobl (material; 21/04/2009) | 1 | 53.81 | 53.81 |
| %0.03 | % | Costes indirectos | 3 % | 53.81 | 1.61 |
|  |  | Total |  |  | 55.42 |

**12.02.03** ud Ensayo para hormigón fresco, fabric. en obra, transp. y rotura d
45 ud × 38.49 = 1732.05
Ensayo para hormigón fresco, comprendiendo: fabricación en obra, transporte y rotura de una serie de 5 probetas de hormigón, incluyendo curado y refrentado de caras, determinación de la consistencia y resistencia a compresión, según UNE-EN 12350-1 y 2 y UNE-EN 12390-2 y 3.

| Código | Ud | Descripción | Rendimiento | Precio | Importe |
|---|---|---|---|---|---|
| E12BC0020 | ud | Ensayo para hormigón fresco, fabric. en obra, transp. y rotura d (material) | 1 | 37.37 | 37.37 |
| %0.03 | % | Costes indirectos | 3 % | 37.37 | 1.12 |
|  |  | Total |  |  | 38.49 |

| Medición | Uds. | Parcial |
|---|---|---|
| ZAPATAS | 30 | 30.00 |
| MUROS | 15 | 15.00 |
| Total |  | 45 |

### 12.03 GESTIÓN DE RESIDUOS FASE I
Importe: 29418.93

**12.03.01** m³ Transporte tierras a instalac. autorizada 10 km.
20572.68 m³ × 1.43 = 29418.93
Transporte de tierras a instalación autorizada de gestión de residuos (Consejería de Medio Ambiente), con camión de 15 t, incluso tiempo de espera para la carga con medios mecánicos, con un recorrido hasta 15 km, tasas e impuestos incluidos.

| Código | Ud | Descripción | Rendimiento | Precio | Importe |
|---|---|---|---|---|---|
| QAB0040 | h | Camión volquete 1 eje < 15 t (maquinaria) | 0.06 | 23.19 | 1.39 |
| %0.03 | % | Costes indirectos | 3 % | 1.39 | 0.04 |
|  |  | Total |  |  | 1.43 |

| Medición | Uds. | Largo | Alto | Parcial |
|---|---|---|---|---|
| DESBROCE | 1 | 5544 | 0.2 | 1108.80 |
| EXCAVACIÓN 1 | 1 | 5572 |  | 5572.00 |
| EXCAVACIÓN 2 | 1 | 11135 |  | 11135.00 |
| ZANJAS Y POZOS | 1 | 2756.88 |  | 2756.88 |
| Total |  |  |  | 20572.68 |

## Precios auxiliares

**A01B0010** m³ Pasta de cemento (03/07/2012)
Precio: 137.85
Pasta de cemento, amasada a mano, s/RC-08.

| Código | Ud | Descripción | Rendimiento | Precio | Importe |
|---|---|---|---|---|---|
| M01A0030 | h | Peón | 2 | 13.16 | 26.320 |
| E01BA0040 | t | Cemento portland, CEM II/B-P 32,5 R, granel (material; 03/07/2012) | 0.9 | 121 | 108.900 |
| E01E0010 | m³ | Agua | 1 | 1.26 | 1.260 |
| %0.01 | % | Medios auxiliares | 1 % | 136.480 | 1.365 |
|  |  | Total |  |  | 137.85 |

**D01YJ001** M3 TRANSP. ESCOMB. A VERTED. < 5 KM (08/02/2008)
Precio: 3.01
M3. Transporte de escombros a vertedero en camión de 8 Tm., a una distancia menor de 5 Km.

| Código | Ud | Descripción | Rendimiento | Precio | Importe |
|---|---|---|---|---|---|
| U02JA002 | Hr | Camión 8 T. basculante (maquinaria; 08/02/2008) | 0.06 | 32 | 1.92 |
| U02FW001 | M3 | Canon de vertido tierra a verted. (08/02/2008) | 1 | 1 | 1.00 |
| %CI | % | Costes indirectos | 3 % | 2.92 | 0.09 |
|  |  | Total |  |  | 3.01 |

**D01YA020** M3 CARGA ESCOMB. S/CAMIÓN A MÁQUINA (08/02/2008)
Precio: 1.53
M3. Carga, por medios mecánicos, a cielo abierto, de escombros sobre camión, i/ p.p. de costes indirectos.

| Código | Ud | Descripción | Rendimiento | Precio | Importe |
|---|---|---|---|---|---|
| A03CA005 | Hr | CARGADORA S/NEUMÁTICOS C=1,30 M3 (material; 08/02/2008) | 0.027 | 54.9 | 1.482 |
| %CI | % | Costes indirectos | 3 % | 1.482 | 0.044 |
|  |  | Total |  |  | 1.53 |

**A04A0020** kg Acero corrugado B 500 S, elaborado y colocado.
Precio: 1.08
Acero corrugado B 500 S, elaborado y colocado, con parte proporcional de despuntes.

| Código | Ud | Descripción | Rendimiento | Precio | Importe |
|---|---|---|---|---|---|
| M01A0010 | h | Oficial primera | 0.01 | 13.83 | 0.14 |
| M01A0030 | h | Peón | 0.01 | 13.16 | 0.13 |
| E01AA0020 | kg | Acero corrugado B 500 S (precio medio) (material) | 1.05 | 0.74 | 0.78 |
| E09A0010 | kg | Alambre de atar de 1,2 mm (material) | 0.02 | 0.98 | 0.02 |
| %0.01 | % | Medios auxiliares | 1 % | 1.07 | 0.01 |
|  |  | Total |  |  | 1.08 |

**A05AA0020** m² Encofrado y desencofrado de zapatas. (28/07/2014)
Precio: 19.42
Encofrado y desencofrado de zapatas. (8 puestas).

| Código | Ud | Descripción | Rendimiento | Precio | Importe |
|---|---|---|---|---|---|
| M01A0010 | h | Oficial primera | 0.665 | 13.83 | 9.20 |
| M01A0030 | h | Peón | 0.665 | 13.16 | 8.75 |
| E01IB0010 | m³ | Madera pino gallego en tablas (material; 28/07/2014) | 0.003 | 299.74 | 0.90 |
| E01IA0110 | m3 | Madera pino insigne (material; 28/07/2014) | 0.001 | 360 | 0.36 |
| E01MA0020 | kg | Clavos 2" (material; 28/07/2014) | 0.02 | 0.84 | 0.02 |
| %0.01 | % | Medios auxiliares | 1 % | 19.23 | 0.19 |
|  |  | Total |  |  | 19.42 |

**A01GF011** M3 PASTA CEMENTO CEM II/I 42,5 R/SR (material; 08/02/2008)
Precio: 353.68
M3. Pasta de cemento Portland CEM II/A-P 42,5 R, amasado a mano.

| Código | Ud | Descripción | Rendimiento | Precio | Importe |
|---|---|---|---|---|---|
| M01A0030 | h | Peón | 3 | 13.16 | 39.48 |
| U04CA011 | Tm | Cemento I 42,5 R/SR Sacos (material; 08/02/2008) | 1.35 | 232.27 | 313.56 |
| E01E0010 | m³ | Agua | 0.51 | 1.26 | 0.64 |
|  |  | Total |  |  | 353.68 |

**A05AA0030** m² Encofrado y desencofrado en vigas riostras. (28/07/2014)
Precio: 14.66
Encofrado y desencofrado en vigas riostras (8 puestas)

| Código | Ud | Descripción | Rendimiento | Precio | Importe |
|---|---|---|---|---|---|
| M01A0010 | h | Oficial primera | 0.49 | 13.83 | 6.78 |
| M01A0030 | h | Peón | 0.49 | 13.16 | 6.45 |
| E01IB0010 | m³ | Madera pino gallego en tablas | 0.003 | 299.74 | 0.90 |
| E01IA0110 | m3 | Madera pino insigne | 0.001 | 360 | 0.36 |
| E01MA0020 | kg | Clavos 2" | 0.02 | 0.84 | 0.02 |
| %0.01 | % | Medios auxiliares | 1 % | 14.51 | 0.15 |
|  |  | Total |  |  | 14.66 |

**A05AB0020** m² Encofrado y desencof. en muros a una cara (28/07/2014)
Precio: 15.5
Encofrado y desencofrado en muros a una cara (8 puestas) i/desencofrante.

| Código | Ud | Descripción | Rendimiento | Precio | Importe |
|---|---|---|---|---|---|
| M01A0010 | h | Oficial primera | 0.52 | 13.83 | 7.19 |
| M01A0030 | h | Peón | 0.52 | 13.16 | 6.84 |
| E01IB0010 | m³ | Madera pino gallego en tablas | 0.003 | 299.74 | 0.90 |
| E01IA0110 | m3 | Madera pino insigne | 0.001 | 360 | 0.36 |
| E01MA0020 | kg | Clavos 2" | 0.02 | 0.84 | 0.02 |
| E01DB0040 | kg | Desencofrante diluible agua (material) | 0.02 | 1.88 | 0.04 |
| %0.01 | % | Medios auxiliares | 1 % | 15.35 | 0.15 |
|  |  | Total |  |  | 15.5 |

**A03A0030** m³ Hormigón en masa de fck= 15 N/mm² (03/07/2012)
Precio: 85.98
Hormigón en masa de fck= 15 N/mm², árido machaqueo 16 mm máx., confeccionado con hormigonera.

| Código | Ud | Descripción | Rendimiento | Precio | Importe |
|---|---|---|---|---|---|
| M01A0030 | h | Peón | 2 | 13.16 | 26.32 |
| E01BA0040 | t | Cemento portland, CEM II/B-P 32,5 R, granel | 0.27 | 121 | 32.67 |
| E01CA0010 | t | Arena seca (material; 28/07/2014) | 0.62 | 15.23 | 9.44 |
| E01CB0070 | t | Arido machaqueo 4-16 mm (material; 28/07/2014) | 1.25 | 11.5 | 14.38 |
| E01E0010 | m³ | Agua | 0.2 | 1.26 | 0.25 |
| QAD0010 | h | Hormigonera portátil 250 l (maquinaria) | 0.5 | 4.14 | 2.07 |
| %0.010100 | % | Medios auxiliares (28/07/2014) | 1 % | 85.13 | 0.85 |
|  |  | Total |  |  | 85.98 |

**A03A0010** m³ Hormigón en masa de fck= 10 N/mm² (03/07/2012)
Precio: 79.6
Hormigón en masa de fck= 10 N/mm², árido machaqueo 32 mm máx., confeccionado con hormigonera.

| Código | Ud | Descripción | Rendimiento | Precio | Importe |
|---|---|---|---|---|---|
| M01A0030 | h | Peón | 2 | 13.16 | 26.32 |
| E01BA0040 | t | Cemento portland, CEM II/B-P 32,5 R, granel | 0.225 | 121 | 27.23 |
| E01CA0010 | t | Arena seca | 0.6 | 15.23 | 9.14 |
| E01CB0090 | t | Arido machaqueo 16-32 mm (material; 28/07/2014) | 1.2 | 11.5 | 13.80 |
| E01E0010 | m³ | Agua | 0.2 | 1.26 | 0.25 |
| QAD0010 | h | Hormigonera portátil 250 l | 0.5 | 4.14 | 2.07 |
| %0.010100 | % | Medios auxiliares | 1 % | 78.81 | 0.79 |
|  |  | Total |  |  | 79.6 |

**A05AG0020** m² Encofrado y desencof. en paredes de arquetas, cámaras y sótanos. (28/07/2014)
Precio: 17.14

| Código | Ud | Descripción | Rendimiento | Precio | Importe |
|---|---|---|---|---|---|
| M01A0010 | h | Oficial primera | 0.47 | 13.83 | 6.50 |
| M01A0030 | h | Peón | 0.47 | 13.16 | 6.19 |
| E01IB0010 | m³ | Madera pino gallego en tablas | 0.013 | 299.74 | 3.90 |
| E01IA0110 | m3 | Madera pino insigne | 0.001 | 360 | 0.36 |
| E01MA0020 | kg | Clavos 2" | 0.02 | 0.84 | 0.02 |
| %0.010100 | % | Medios auxiliares | 1 % | 16.97 | 0.17 |
|  |  | Total |  |  | 17.14 |

**A06B0010** m³ Excavación en zanjas y pozos.
Precio: 12.39
Excavación en zanjas y pozos en cualquier clase de terreno con extracción de tierras al borde.

| Código | Ud | Descripción | Rendimiento | Precio | Importe |
|---|---|---|---|---|---|
| M01A0030 | h | Peón | 0.35 | 13.16 | 4.61 |
| QAA0020 | h | Retroexcavadora M. F. con cazo. | 0.3 | 25.52 | 7.66 |
| %0.01 | % | Medios auxiliares | 1 % | 12.27 | 0.12 |
|  |  | Total |  |  | 12.39 |

**A06D0020** m³ Carga mecánica, transporte tierras vertedero, camión, máx. 10 km (28/07/2014)
Precio: 3.82
Carga mecánica y transporte de tierras a vertedero, con camión de 18 Tn, con un recorrido máximo de 10 Km.

| Código | Ud | Descripción | Rendimiento | Precio | Importe |
|---|---|---|---|---|---|
| QAB0030 | h | Camión volquete 2 ejes > 15 t (maquinaria) | 0.12 | 26.5 | 3.18 |
| QAA0010 | h | Traxcavator Caterp. 955 | 0.015 | 40 | 0.60 |
| %0.010100 | % | Medios auxiliares | 1 % | 3.78 | 0.04 |
|  |  | Total |  |  | 3.82 |

**A06C0030** m³ Relleno localizado con material de excavación. (28/07/2014)
Precio: 8.75
Relleno localizado con material procedente de la excavación, compactado por capas de 30 cm, al proctor modificado del 95 %, incluso riego.

| Código | Ud | Descripción | Rendimiento | Precio | Importe |
|---|---|---|---|---|---|
| M01A0030 | h | Peón | 0.376 | 13.16 | 4.95 |
| QAA0010 | h | Traxcavator Caterp. 955 | 0.05 | 40 | 2.00 |
| QBD0010 | h | Bandeja vibrante Vibromat con operario | 0.08 | 18.22 | 1.46 |
| E01E0010 | m³ | Agua | 0.2 | 1.26 | 0.25 |
| %0.010100 | % | Medios auxiliares | 1 % | 8.66 | 0.09 |
|  |  | Total |  |  | 8.75 |

**A06C0010** m³ Relleno de zanjas con arena volcánica. (28/07/2014)
Precio: 18.34
Relleno de zanjas con arena volcánica, compactado por capas de 30 cm de espesor al proctor modificado del 95 %, incluso extendido, refino y riego.

| Código | Ud | Descripción | Rendimiento | Precio | Importe |
|---|---|---|---|---|---|
| M01A0030 | h | Peón | 0.26 | 13.16 | 3.42 |
| E01CD0030 | m³ | Picón de relleno, garbancillo grueso | 1 | 12.65 | 12.65 |
| E01E0010 | m³ | Agua | 0.2 | 1.26 | 0.25 |
| QAA0060 | h | Pala cargadora Caterp 966 (maquinaria; 28/07/2014) | 0.02 | 46.38 | 0.93 |
| QBD0010 | h | Bandeja vibrante Vibromat con operario | 0.05 | 18.22 | 0.91 |
| %0.010100 | % | Medios auxiliares | 1 % | 18.16 | 0.18 |
|  |  | Total |  |  | 18.34 |

**A02A0040** m³ Mortero 1:6 de cemento (03/07/2012)
Precio: 90.25
Mortero 1:6 de cemento y arena, M 5, confeccionado con hormigonera, s/RC-08.

| Código | Ud | Descripción | Rendimiento | Precio | Importe |
|---|---|---|---|---|---|
| M01A0030 | h | Peón | 2.4 | 13.16 | 31.58 |
| E01BA0040 | t | Cemento portland, CEM II/B-P 32,5 R, granel | 0.25 | 121 | 30.25 |
| E01CA0020 | m³ | Arena seca | 1.1 | 22.85 | 25.14 |
| E01E0010 | m³ | Agua | 0.25 | 1.26 | 0.32 |
| QAD0010 | h | Hormigonera portátil 250 l | 0.5 | 4.14 | 2.07 |
| %0.010100 | % | Medios auxiliares | 1 % | 89.36 | 0.89 |
|  |  | Total |  |  | 90.25 |

**A06C0020** m³ Relleno de zanjas compactado con productos procedentes de las mi (28/07/2014)
Precio: 6.36
Relleno de zanjas compactado por capas de 30 cm de espesor al proctor modificado del 95 %, con productos procedentes de las mismas, incluso riego, aportación de finos y material de préstamos si fuera necesario

| Código | Ud | Descripción | Rendimiento | Precio | Importe |
|---|---|---|---|---|---|
| M01A0030 | h | Peón | 0.32 | 13.16 | 4.21 |
| E01E0010 | m³ | Agua | 0.2 | 1.26 | 0.25 |
| QAA0060 | h | Pala cargadora Caterp 966 | 0.02 | 46.38 | 0.93 |
| QBD0010 | h | Bandeja vibrante Vibromat con operario | 0.05 | 18.22 | 0.91 |
| %0.010100 | % | Medios auxiliares | 1 % | 6.30 | 0.06 |
|  |  | Total |  |  | 6.36 |

**A03CA005** Hr CARGADORA S/NEUMÁTICOS C=1,30 M3 (material; 08/02/2008)
Precio: 54.9
Hr. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio |
|---|---|---|---|---|
| U02FA001 | Hr | Pala cargadora 1,30 M3. (maquinaria; 08/02/2008) | 1 | 11.29 |
| U%10 | % | Amortización y otros gastos (08/02/2008) | 10 % |  |
| U01AA015 | Hr | Maquinista o conductor (mano de obra; 08/02/2008) | 1 | 7.59 |
| U02SW001 | Lt | Gasóleo A (08/02/2008) | 15 | 0.54 |

## Recursos

**QAA0040** h Retroexcavadora M.F. c/martillo rompedor
Retroexcavadora M.F. con martillo rompedor.

**QAE0030** m Equipo pilotaje (alquiler) perfor y entub D=200 mm
Equipo pilotaje (alquiler), perforación y entubado, de D=200 mm

**QAB0080** m Repercusión s/util transporte maquinaria
Repercusión s/util de transporte maquinaria

**E01HCB0040** m³ Horm prep HA-25/B/20/IIa
Hormigón preparado HA-25/B/20/IIa

**E13DA0040** ud Separ. plást. arm. horiz. D=12-20 r 40 mm, Fosclip
Separador plástico arm. horizontal, D=12-20, recub. 40 mm, Fosclip de Fosroc

**E28CA0050** m Tub. PVC-U aguas resid. serie B D 90 mm T.P.P
Tubería PVC-U aguas residuales DN(exterior) 90 mm e=3,0 mm, UNE EN 1329-1, serie B, T.P.P.

**E01HCA0010** m³ Horm prep HM-20/B/20/I
Hormigón preparado HM-20/B/20/I

**E02AA0010** m² Placa poliestireno expandido 15 kg/m³, e=10 mm
Placa poliestireno expandido 15 kg/m³, UNE-EN 13163, de conductividad térmica 0,039 W/mK, resist. a compresión 65 kPa, e=10 mm

**E01AB0020** m² Malla electros. cuadrícula 15x30 cm, ø 5-5 mm
Malla electrosoldada ME 15x30 ø 5-5 B 500 T 6x2,20, UNE 36092

**E13CA0010** kg Fibra polipropil. anti fisuración hormig. Fibrecrete 600
Fibra polipropileno monofilamentada para reducir la aparición de grietas y fisuras de retracción plástica en el hormigón, Fibrecrete 600 de Fosroc.

**E01AB0080** m² Malla electros. cuadrícula 15x15 cm, ø 8-8 mm
Malla electrosoldada ME 15x15 ø 8-8 B 500 SD 6x2,20, UNE 36092

**QBC0010D** h Martillo taladro eléctrico manual picador
Martillo eléctrico manual picador.

**E01HCC0050** m³ Horm prep HA-30/B/20/IIb
Hormigón preparado HA-30/B/20/IIb

**E13DA0150** ud Separ hormigón r 40-50 mm uso universal
Separador de hormigón, r 40-50 mm, de uso universal

**E13DA0120** ud Separ plást arm vert r 40 mm D acero 12-20 Fosrueda
Separador plástico arm. vertical, r 40 mm, D acero 12-20, Fosrueda de Fosroc

**E01HCC0060** m³ Horm prep HA-30/B/20/IIIa
Hormigón preparado HA-30/B/20/IIIa

**E18LE0030** m Perfil galvanizado para lámina PVC i/sellado
Perfil metálico galvanizado, para lámina PVC, i/sellado con masilla

**QAC0010** h Camión grúa 20 t
Camión grúa de 20 t, pluma de 23 m

**E28EB0790** m Tub. PVC-U saneamiento junta elast. DN 250 mm, SN 4
Tubería PVC-U saneamiento, junta elástica de pared compacta, DN(exterior) 250 mm e=6,2 mm, color teja, serie SN 4, UNE EN 1401

**E28EB0780** m Tub. PVC-U saneamiento junta elast. DN 200 mm, SN 4
Tubería PVC-U saneamiento, junta elástica de pared compacta, DN(exterior) 200 mm e=4,9 mm, color teja, serie SN 4, UNE EN 1401,

**E28EB0800** m Tub. PVC-U saneamiento junta elast. DN 315 mm, SN 4
Tubería PVC-U saneamiento, junta elástica de pared compacta, DN(exterior) 315 mm e=7,7 mm, color teja, serie SN 4, UNE EN 1401

**E28EB0810** m Tub. PVC-U saneamiento junta elast. DN 400 mm, SN 4
Tubería PVC-U saneamiento, junta elástica de pared compacta, DN(exterior) 400 mm e=9,8 mm, color teja, serie SN 4, UNE EN 1401

**E28BA0090** ud Reg peat B-125 600x600mm tapa/marco fund dúctil
Registro peatonal 600x600 mm, tapa y marco, fundición dúctil, B-125, UNE-EN 124,

**E28AC0030** ud Anillo de pozo 1000/1200 (Dxh) e=120 mm i/pates
Anillo de pozo prefabricado de 1000/1200 (Dxh) mm, e=120 mm, de hormigón armado c/pates, con marcado CE s/UNE-EN 1917 y UNE 127917.

**E28BC0030** ud Reg calzad D400 D 600mm tapa/marco articul fund dúctil
Registro calzadas D 600 mm, tapa y marco, articul.,fundición dúctil, D400, UNE-EN 124

**E28AC0010** ud Base de pozo 1000x700 (Dxh) mm
Base de pozo prefabricada de 1000x700 (Dxh) mm de hormigón armado c/2 acometidas, con marcado CE s/UNE-EN 1917 y UNE 127917.

**E28AC0020** ud Cono de pozo 1000/625x700 (Dxh) e=120 mm i/pates
Cono de pozo prefabricado de 1000/625x700 (Dxh) mm, e=120 mm, de hormigón armado c/pates, con marcado CE s/UNE-EN 1917 y UNE 127917.

**E28EB0250** m Tub. PVC-U saneam. D 110 mm unión encol
Tubería PVC-U saneamiento D 110 mm unión encolado, e=3,2 mm, UNE EN 1401-1, serie SN-4,

**E28EB0270** m Tub. PVC-U saneam. D 160 mm j. elást
Tubería PVC-U saneamiento D 160 mm junta elástica, e=4,0 mm, UNE EN 1401-1, serie SN-4,

**E28KA0060** ud Electrob aguas resid 1 CV 19,8-3,6 m³/h 2-9 mca Fips FGb/311-2 m
Electrobomba aguas residuales 1 CV 19,8-3,6 m³/h 2-9 mca Fips FGb/311-2 ms/A

**E24AK0130** m Tub. PVC-U presión unión encol 16 Atm D 63 mm T.P.P
Tub. PVC-U presión unión encolada 16 Atm DN(exterior) 63 mm, e=4,7 mm, UNE EN 1452-2, T.P.P.

**E24AL0010** ud Codo 90º PVC-U presión D 63, T.P.P
Codo 90º PVC-U presión D 63, UNE EN 1452-3, T.P.P.

**E24AL0110** ud Manguito unión mixto PVC-U presión D 63, T.P.P
Manguito de unión mixto de PVC-U presión D 63, UNE EN 1452-3, T.P.P.

**E24FA0030** ud Depósito polietileno cilíndr y tapa 1000 l
Depósito polietileno (PEHD) cilínd y tapa 1000 l

**E24AG0010** m Tubo polietileno retic. Uponor Wirsbo-Pex D 16 mm
Tubo polietileno reticulado DN(exterior) 16 mm, e=2,2 mm, UNE EN ISO 15875-2, serie 3,2 Uponor Wirsbo-Pex.

**E24AH0090** ud p.p. accesorios, D=16mm Uponor Quick & Easy (PPSU)
p.p. accesorios D=16mm, UNE EN ISO 15875-3, Uponor Quick & Easy plástico (PPSU)

**E22DB0010** ud Arqueta puesta o conexión a tierra, aluminio, 30x30 cm i/tapa
Arqueta de puesta o conexión a tierra, de aluminio, de 30x30 cm i/tapa

**E12BA0010** ud Ensayo de tracción de barras de acero corrugado
Ensayo de tracción y características geométricas de barras de acero corrugado, según según UNE-EN 10002-1, UNE 36068 y UNE 36065.

**E12BA0050** ud Ensayo malla electrosoldada: tracción, doblado y doblado-desdobl
Ensayo mecánico de malla electrosoldada de acero, incluyendo ensayo de tracción, doblado simple y doblado-desdoblado, según UNE 36092 y UNE-EN 10080.

**E12BC0020** ud Ensayo para hormigón fresco, fabric. en obra, transp. y rotura d
Ensayo para hormigón fresco, comprendiendo: fabricación en obra, transporte y rotura de una serie de 5 probetas de hormigón, incluyendo curado y refrentado de caras, determinación de la consistencia y resistencia a compresión, según EHE-08, UNE-EN 12350-1 y 2 y UNE-EN 12390-2 y 3.

**E01AA0020** kg Acero corrugado B 500 S (precio medio)
Acero corrugado B 500 S, UNE 36068 (precio medio)

**E01BA0040** t Cemento portland, CEM II/B-P 32,5 R, granel
Cemento portland, CEM II/B-P 32,5 R, UNE-EN 197-1, tipo II/B, con puzolana natural (P), clase de resistencia 32,5 N/mm² y alta resistencia inicial, a granel, con marcado CE.

**E01DB0040** kg Desencofrante diluible agua
Desencofrante concentrado diluible en agua para encofrados de madera, consumo 80-120 m²/l
